# CLUB PILATES Teatinos . Málaga

- Propiedad del archivo: SOFT S.A.
- Formato: FIEBDC-3/2002
- Programa: Presto 8.8
- Fecha de los precios: 29/07/2026
- Divisa: EUR
- Código: CLUB PILATES (14/11/2007)
Importe: 167952.67

## 01 TRABAJOS PREVIOS (19/07/2026)
Importe: 2134.02

**01.02** M2 DESMONTAJE DE CARPINTERIA METALICA (19/07/2026)
2 M2 × 37.15 = 74.30
M2. Levantado de carpintería metálica, en cualquier tipo de muros, incluidos cercos, hojas, vidrios y accesorios, por medios manuales, incluso limpieza, retirada de escombros y carga al contenedor, sin transporte a vertedero o planta de reciclaje y con parte proporcional de medios auxiliares. Medición de superficie realmente ejecutada.
,

| Medición | Uds. | Largo | Alto | Parcial |
|---|---|---|---|---|
| PUERTA A LOCAL | 1 | 1 | 2 | 2.000 |
| Total |  |  |  | 2 |

**01.06** m2 DEMOLICIÓN DE TABIQUERÍA (19/07/2026)
56.47 m2 × 13.55 = 765.17
M2. Demolición de tabiques de ladrillo y/o pladur, por medios manuales, incluso limpieza y retirada de escombros con carga al contenedor, sin transporte al vertedero y con parte proporcional de medios auxiliares. Medición de superficie realmente ejecutada.

| Medición | Uds. | Largo | Alto | Parcial |
|---|---|---|---|---|
| FACHADA PRINCIPAL | 1 | 3.85 | 3.5 | 13.475 |
|  | 1 | 4.25 | 3.5 | 14.875 |
|  | 1 | 4.2 | 3.5 | 14.700 |
|  | 1 | 3.83 | 3.5 | 13.405 |
| Total |  |  |  | 56.47 |

**01.15** UD CONTENEDORES 6 M3 (19/07/2026)
3 UD × 265 = 795.00
Ud. Contenedor al servicio de la obra, incluso transporte, retirada y tasas de vertido e impuestos de la CM. Gestión del certificado de residuos.

| Medición | Uds. | Parcial |
|---|---|---|
| TOTAL | 3 | 3.000 |
| Total |  | 3 |

**01.51** ud REUBICACIÓN PUERTA ACCESO METÁLICA (19/07/2026)
1 ud × 315 = 315.00
Ud. Reubicación de puerta de acceso de chapa existente a sector de acceso definitivo de local, incl cerramiento de paso original, hasta instalación de carpintería definitiva.

**01.52** ud PERFORACIÓN FORJADO PASO SANEAMIENTO (19/07/2026)
1 ud × 184.55 = 184.55
ud. Perforación por vía seca en forjado de hormigón macizo, de 132 mm de diámetro, hasta una profundidad máxima de 35 cm, realizada con perforadora con corona diamantada, para el paso de instalaciones. A confirmar número de pasos en local.

## 02 ALBAÑILERÍA (19/07/2026)
Importe: 8343.59

**02.03** m2 BASE DE PAVIMENTO CON MORTERO AUTONIVELANTE (19/07/2026)
180 m2 × 26.75 = 4815.00
Base para pavimento interior, espesor variable 4-8 cm, de mortero autonivelante, CT - C10 - F3 según UNE-EN 13813, vertido con mezcladora-bombeadora, sobre lámina de aislamiento para formación de suelo flotante; y posterior aplicación de agente filmógeno, (0,15 l/m²). Incluso banda de panel rígido de poliestireno expandido para la preparación de las juntas perimetrales de dilatación.

| Código | Ud | Descripción | Rendimiento | Precio |
|---|---|---|---|---|
| O01OB090 | h. | Oficial solador, alicatador (mano de obra; 14/02/2008) | 0 | 0 |
| O01OB100 | h. | Ayudante solador, alicatador (mano de obra; 14/02/2008) | 0 | 0 |
| O01OA070 | h. | Peón ordinario (mano de obra; 14/02/2008) | 0 | 0 |
| P09ABC010 | m2 | Azulejo blanco 15x15 cm. (material; 17/12/2009) | 0 | 0 |
| P01FA305 | kg | Adh. cementoso alicatado int. s/morteros C1 (material; 14/11/2007) | 0 | 0 |
| P01FJ002 | kg | Junta cementosa normal blanco<3mm CG1 (material; 14/11/2007) | 0 | 0 |

Claves: enfoscado, gris, adhesivo, línea, colocación, blanco, corte, mortero, azulejo, junta, especial, pieza, alicatado, tapajunta, fino, limpieza, hueco, inglete, medición

| Medición | Uds. | Largo | Parcial |
|---|---|---|---|
| Local | 1 | 180 | 180.000 |
| Total |  |  | 180 |

**02.04** Ud AYUDA ALBAÑILERIA INST.RED EVACUACION LOCAL (19/07/2026)
1 Ud × 365 = 365.00
Ayudas de cualquier trabajo de albañilería, necesarias para la correcta ejecución de la instalación de salubridad formada por: sistema de evacuación (bajantes interiores y exteriores de aguas pluviales y residuales, canalones, botes sifónicos, colectores suspendidos, sistemas de elevación, derivaciones individuales y cualquier otro elemento componente de la instalación), con un grado de complejidad medio, en edificio de otros usos, incluida p/p de elementos comunes. Incluso material auxiliar para la correcta ejecución de los trabajos.

**02.05** Ud AYUDA ALBAÑILERÍA INST. FONTANERÍA LOCAL (19/07/2026)
1 Ud × 465 = 465.00
Ayuda de albañilería a instalación de fontanería por local (con una superficie construida media de 90 m2) incluyendo mano de obra en carga y descarga, materiales, apertura y tapado de rozas, recibidos, remates y ayudas a acometida, tubo de alimentación, batería de contadores, grupo de presión, depósito, montantes, accesorios y piezas especiales, i/p.p. de elementos comunes, material auxiliar, limpieza y medios auxiliares.

| Código | Ud | Descripción | Rendimiento | Precio |
|---|---|---|---|---|
| O01OA040 | h | Oficial segunda (mano de obra; 02/01/2016) | 0 | 0 |
| O01OA070 | h. | Peón ordinario | 0 | 0 |

Claves: montante, pieza, roza, medición, tubo, auxiliar, especial, accesorio, depósito, presión, grupo, vivienda, contador, alimentar, limpieza, tapa, construcción, remate, material, descarga, carga, mano, acometida, albañil, superficie, fontanería, ayuda, medio

**02.06** Ud AYUDA ALBAÑILERÍA INST. ELECTRICIDAD LOCAL (19/07/2026)
1 Ud × 425 = 425.00
Ayuda de albañilería a instalación de electricidad por local (con una superficie construida media de 90 m2) incluyendo mano de obra en carga y descarga, materiales, apertura y tapado de rozas, recibidos, remates y ayudas a puesta a tierra, caja general de protección, línea general de alimentación, centralización de contadores, derivaciones individuales y cuadros de mando y protección, i/p.p. de elementos comunes, limpieza y medios auxiliares.

| Código | Ud | Descripción | Rendimiento | Precio |
|---|---|---|---|---|
| O01OA030 | h. | Oficial primera (mano de obra; 14/02/2008) | 0 | 0 |
| O01OA070 | h. | Peón ordinario | 0 | 0 |

Claves: medio, albañil, electricidad, vivienda, superficie, construcción, mano, carga, roza, remate, descarga, medición, material, caja, ayuda, tapa, línea, centralización, protección, auxiliar, contador, derivación, individual, cuadro, tierra, limpieza, mando, alimentar

**02.07** Ud AYUDA ALBAÑILERÍA INST. ILUMINACIÓN LOCAL (19/07/2026)
1 Ud × 275 = 275.00
Ayudas de cualquier trabajo de albañilería, necesarias para la correcta ejecución de la instalación de apliques y luminarias para iluminación, con un grado de complejidad medio, en edificio de otros usos, incluida p/p de elementos comunes. Incluso material auxiliar para la correcta ejecución de los trabajos.
Claves: montante, pieza, roza, medición, tubo, auxiliar, especial, accesorio, depósito, presión, grupo, vivienda, contador, alimentar, limpieza, tapa, construcción, remate, material, descarga, carga, mano, acometida, albañil, superficie, fontanería, ayuda, medio

**02.08** Ud AYUDA ALBAÑILERÍA INST.CLIMATIZACION Y VENTILACION LOCAL (19/07/2026)
1 Ud × 725 = 725.00
Ayuda de albañilería a instalaciones de climatizacion y ventilacion por local (con una superficie construida media de 90 m2) y su parte correspondiente de zonas comunes, incluyendo mano de obra en carga y descarga, materiales, apertura y tapado de rozas, recibidos, limpieza, remates y medios auxiliares.

| Código | Ud | Descripción | Rendimiento | Precio |
|---|---|---|---|---|
| O01OA040 | h | Oficial segunda | 0 | 0 |
| O01OA070 | h. | Peón ordinario | 0 | 0 |

Claves: vivienda, construcción, superficie, acondicionar, medio, mano, albañil, auxiliar, descarga, remate, limpieza, roza, tapa, material, aire, ayuda, carga

**02.09** m2 FACHADA DE UNA HOJA DE FABBRICA DE LADRILLO PARA REVESTIR (19/07/2026)
32.74 m2 × 38.9 = 1273.59
Fachada de una hoja, de 11,5 cm de espesor, de fábrica de ladrillo cerámico perforado (panal), para revestir, 24x11,5x9 cm, con juntas horizontales y verticales de 10 mm de espesor, recibida con mortero de cemento industrial, color gris, M-5, suministrado a granel. Dintel metáico existente en local.

| Medición | Uds. | Largo | Alto | Parcial |
|---|---|---|---|---|
| FACHADA PRINCIPAL | 1 | 3.85 | 3.5 | 13.475 |
|  | 1 | 4.25 | 3.5 | 14.875 |
|  | 1 | 1.25 | 3.5 | 4.375 |
| Total |  |  |  | 32.74 |

## 03 TABIQUERIA DE PLADUR Y REFUERZOS PARAMENTOS VERTICALES (19/07/2026)
Importe: 24241.25

**03.01.1** m2 TAB-01_TAB.MULT.(2x15+2x70+2x15) e=130mm./400 + Aisl. + lámina (19/07/2026)
126.84 m2 × 78.6 = 9969.62
Tabique múltiple autoportante formado por doble montantes separados 400 mm. con disposición reforzada "H" y canales de perfiles de chapa de acero galvanizado de 70 mm., atornillado por cada cara con dos placas de 15 mm. de espesor y lámina viscoelástica (ruido aéreo), con un ancho total de 130 mm., con aislamiento manta+Kraft 50 mm. resistencia térmica 1,3 m²K/W, conductividad térmica 0,038 W/(mK), Euroclase A1 de reacción al fuego según UNE-EN 13501-1, I/p.p. de tratamiento de huecos, paso de instalaciones, tornillería, pastas de agarre y juntas, cintas para juntas, anclajes para suelo y techo, limpieza y medios auxiliares. Totalmente terminado y listo para imprimar y pintar o decorar. Según NTE-PTP, UNE 102040 IN y ATEDY. Medido deduciendo los huecos de superficie mayor de 2 m2. NOTA: En zona húmeda (aseos) la placa externa será del tipo Hidrófuga (10% de medición).

| Código | Ud | Descripción | Rendimiento | Precio |
|---|---|---|---|---|
| mO01OA030 | h | Oficial primera (mano de obra; 02/07/2026) | 0 | 25.52 |
| mO01OA050 | h | Ayudante (mano de obra; 02/07/2026) | 0 | 23.53 |
| MOAISLA | h | Oficial montador aislamiento (mano de obra; 02/07/2026) | 0 | 22.74 |
| MOAISLA02 | h | Ayudante montador aislamiento (mano de obra; 02/07/2026) | 0 | 21.02 |
| PLACA15S | m2 | Panel Placa yeso laminado 15mm (material; 02/07/2026) | 0 | 5.03 |
| mP04PW060 | kg | Pasta para juntas yeso (material; 30/05/2025) | 0 | 0.99 |
| mP04PW010 | m | Cinta de juntas yeso (material; 02/07/2026) | 0 | 0.86 |
| mP04PW290 | m | Canal 73 mm. (material; 02/07/2026) | 0 | 2.1 |
| mP04PW240 | m | Montante de 70 mm. (material; 02/07/2026) | 0 | 2.57 |
| mP04PW120 | ud | Tornillo 3,9 x 25 (material; 02/07/2026) | 0 | 0.02 |
| mP04PW110 | ud | Tornillo 3,9 x 35 (material; 02/07/2026) | 0 | 0.03 |
| SLTF41a_1 | M2 | Manta lana vidrio+papel Kraft e=50 mm. (material; 31/12/2025) | 0 | 6.74 |
| PNLAMINA | m2 | Lamina viscoelástica (material; 02/07/2026) | 0 | 4.18 |
| ADHESIVO | l | Adhesivo de cloropreno (material; 02/07/2026) | 0 | 6.81 |
| mP04PW450 | m | Junta estanca al agua 70 mm. (material; 16/09/2008) | 0 | 0.67 |
| %CI | % | Costes Indirectos (27/11/2009) | 3 % |  |

| Medición | Uds. | Largo | Alto | Parcial |
|---|---|---|---|---|
| Divisiones interiores |  |  |  |  |
| Vestuario probadores | 1 | 1.1 | 3.2 | 3.520 |
|  | 2 | 2.8 | 3.2 | 17.920 |
|  | 1 | 4.8 | 3.2 | 15.360 |
| a descontar |  |  |  |  |
| acceso | -1 | 1.2 | 2.5 | -3.000 |
| acceso v privado | -2 | 0.7 | 2.5 | -3.500 |
| Recepción |  |  |  |  |
|  | 2 | 0.6 | 3.2 | 3.840 |
|  | 1 | 2 | 3.2 | 6.400 |
| retail | 1 | 2.2 | 3.2 | 7.040 |
| Zona Privada | 1 | 0.7 | 3.2 | 2.240 |
|  | 1 | 1.7 | 3.2 | 5.440 |
| Sala privada | 1 | 2.1 | 3.2 | 6.720 |
|  | 1 | 2.75 | 3.2 | 8.800 |
| A descontar | -1 | 2.75 | 2.5 | -6.875 |
|  | -1 | 1.95 | 2.5 | -4.875 |
| Vestíbulo | 1 | 2.65 | 3.2 | 8.480 |
|  | 1 | 1.2 | 3.2 | 3.840 |
|  | 1 | 0.6 | 3.2 | 1.920 |
| C limieza | 1 | 1.2 | 2.5 | 3.000 |
| Baño 1 | 1 | 1.9 | 2.5 | 4.750 |
|  | 1 | 2.6 | 2.5 | 6.500 |
| Zona agua | 1 | 0.9 | 3.2 | 2.880 |
| Sala Grupal |  |  |  |  |
|  | 1 | 0.79 | 3.7 | 2.923 |
|  | 1 | 3.85 | 3.7 | 14.245 |
|  | 1 | 1.36 | 3.7 | 5.032 |
|  | 1 | 1.7 | 3.7 | 6.290 |
|  | 1 | 3.07 | 3.7 | 11.359 |
| a descontar |  |  |  |  |
| puerta acceso | -1 | 1.36 | 2.5 | -3.400 |
| Total |  |  |  | 126.84 |

**03.02.1** m2 TAB-04_TRASDOS.AUTOPORT.e=100mm./400(2x15+2x70) + Aisl. + lámina (19/07/2026)
14.46 m2 × 56.8 = 821.33
Trasdosado autoportante formado por doble montante separado 400 mm. con disposición reforzada "H" y canales de perfiles de chapa de acero galvanizado de 70 mm., atornillado por la cara externa dos placas de yeso laminado de 15 mm. de espesor y lámina viscoelástica (ruido aéreo), con un ancho total de 100 mm., con aislamiento manta+Kraft 50 mm.resistencia térmica 1,3 m²K/W, conductividad térmica 0,038 W/(mK), Euroclase A1 de reacción al fuego según UNE-EN 13501-1, I/p.p. de tratamiento de huecos, paso de instalaciones, tornillería, pastas de agarre y juntas, cintas para juntas, anclajes para suelo y techo, limpieza y medios auxiliares. Totalmente terminado y listo para imprimar y pintar o decorar. Según NTE-PTP, UNE 102040 IN y ATEDY. Medido deduciendo los huecos de superficie mayor de 1 m2. NOTA: En zona húmeda (baños y cocina) la placa externa será del tipo Hidrófuga (13% de medición).

| Código | Ud | Descripción | Rendimiento | Precio |
|---|---|---|---|---|
| mO01OA030 | h | Oficial primera | 0 | 25.52 |
| mO01OA050 | h | Ayudante | 0 | 23.53 |
| PLACA15S | m2 | Panel Placa yeso laminado 15mm | 0 | 5.03 |
| mP04PW060 | kg | Pasta para juntas yeso | 0 | 0.99 |
| mP04PW010 | m | Cinta de juntas yeso | 0 | 0.86 |
| mP04PW290 | m | Canal 73 mm. | 0 | 2.1 |
| mP04PW240 | m | Montante de 70 mm. | 0 | 2.57 |
| mP04PW120 | ud | Tornillo 3,9 x 25 | 0 | 0.02 |
| mP04PW110 | ud | Tornillo 3,9 x 35 | 0 | 0.03 |
| SLTF41a_1 | M2 | Manta lana vidrio+papel Kraft e=50 mm. | 0 | 6.74 |
| PNLAMINA | m2 | Lamina viscoelástica | 0 | 4.18 |
| ADHESIVO | l | Adhesivo de cloropreno | 0 | 6.81 |
| mP04PW450 | m | Junta estanca al agua 70 mm. | 0 | 0.67 |
| %CI | % | Costes Indirectos | 3 % |  |

| Medición | Uds. | Largo | Alto | Parcial |
|---|---|---|---|---|
| Baño 1 | 1 | 2.5 | 2.5 |  |
|  | 1 | 1.65 | 2.5 |  |
| Baño 2 | 1 | 1.65 | 2.5 |  |
|  | 1 | 1.9 | 2.5 |  |
| Vestuario | 1 | 4.7 | 3.2 |  |
|  | 1 | 2.8 | 3.2 |  |
| Zona privada | 1 | 4.25 | 2.5 |  |
|  | 1 | 0.87 | 2.5 |  |
| Acceso | 1 | 1.08 | 3.2 |  |
| fachada | 1 | 3.84 | 3.2 |  |
| a restar carp. | -1 | 3.45 | 2.5 |  |
| Sala individual | 1 | 3.1 | 3.2 |  |
| a restar carp. | -1 | 2.95 | 2.5 |  |
| Sala Grupal | 1 | 4 | 3.7 |  |
|  | 1 | 2.4 | 3.7 |  |
|  | 1 | 1.11 | 3.7 |  |
|  | 1 | 1.75 | 3.7 |  |
| Partida 03.04 | -1 | 13.3 | 3.7 |  |
| Partida 03.04 | -1 | 9.82 | 3.7 |  |
| Total |  |  |  | 14.46 |

**03.02.2** m2 TAB-06_TRASDOS. e= 61mm/400 (15+2x48) + Aisl. (19/07/2026)
32.21 m2 × 46.8 = 1507.43
Trasdosado autoportante formado por montantes separados 400 mm. con disposición reforzada "H" y canales de perfiles de chapa de acero galvanizado de 46 mm., atornillado e 1 cara una placas de 15 mm. de espesor con un ancho total de 61 mm., con aislamiento manta+Kraft 50 mm. resistencia térmica 1,3 m²K/W, conductividad térmica 0,038 W/(mK), Euroclase A1 de reacción al fuego según UNE-EN 13501-1, I/p.p. de tratamiento de huecos, paso de instalaciones, tornillería, pastas de agarre y juntas, cintas para juntas, anclajes para suelo y techo, limpieza y medios auxiliares. Totalmente terminado y listo para imprimar y pintar o decorar. Según NTE-PTP, UNE 102040 IN y ATEDY. Medido deduciendo los huecos de superficie mayor de 2 m2.

| Código | Ud | Descripción | Rendimiento | Precio |
|---|---|---|---|---|
| mO01OA030 | h | Oficial primera | 0 | 25.52 |
| mO01OA050 | h | Ayudante | 0 | 23.53 |
| PPLA161310-1 | m² | Panel Placa yeso laminado +EPS (material; 31/12/2025) | 0 | 26.83 |
| mP04PW060 | kg | Pasta para juntas yeso | 0 | 0.99 |
| mP04PW010 | m | Cinta de juntas yeso | 0 | 0.86 |
| mP04PW280 | m | Canal 48 mm. (material; 16/09/2008) | 0 | 0.89 |
| mP04PW190 | m | Montante de 46 mm. (material; 16/09/2008) | 0 | 1.1 |
| mP04PW120 | ud | Tornillo 3,9 x 25 | 0 | 0.02 |
| mP04PW110 | ud | Tornillo 3,9 x 35 | 0 | 0.03 |
| SLTF41a_1 | M2 | Manta lana vidrio+papel Kraft e=50 mm. | 0 | 6.74 |
| mP04PW440 | m | Junta estanca al agua 46 mm. (material; 16/09/2008) | 0 | 0.27 |
| %CI | % | Costes Indirectos | 3 % |  |

| Medición | Uds. | Largo | Alto | Parcial |
|---|---|---|---|---|
| Fachada huecos |  |  |  |  |
| Sala Grupal | 1 | 3.85 | 3.5 | 13.475 |
|  | 1 | 4.25 | 3.5 | 14.875 |
|  | 1 | 1.1 | 3.5 | 3.850 |
| Total |  |  |  | 32.21 |

**03.02.3** m2 TAB-07_TRASDOS. PILARES (19/07/2026)
24.48 m2 × 49.8 = 1219.10
Trasdosado directo de placas de yeso laminado con aislamiento incorporado. Sistema "PLADUR" o similar, de 55 mm de espesor total, con nivel de calidad del acabado Q2, formado por panel transformado Enairgy Standard Isopop+ o similar (EPS 15 kg/m³ de densidad; UNE-EN 1395015) con aislamiento acústico de 13+40 mm de espesor, recibido directamente sobre el paramento vertical con mortero adhesivo Enairgy MA o similar. Incluso pasta de secado en polvo, cinta microperforada de papel. El precio incluye la resolución de encuentros y puntos singulares. Totalmente instalado listo para su acabado.

| Código | Ud | Descripción | Rendimiento | Precio |
|---|---|---|---|---|
| mO01OA030 | h | Oficial primera | 0 | 25.52 |
| mO01OA050 | h | Ayudante | 0 | 23.53 |
| PPLA161310-1 | m² | Panel Placa yeso laminado +EPS | 0 | 26.83 |
| mP04PW060 | kg | Pasta para juntas yeso | 0 | 0.99 |
| mP04PW010 | m | Cinta de juntas yeso | 0 | 0.86 |
| %CI | % | Costes Indirectos | 3 % |  |

| Medición | Uds. | Largo | Alto | Parcial |
|---|---|---|---|---|
| Sala Grupal |  |  |  |  |
| pilar 1 | 1 | 1.7 | 3.7 | 6.290 |
| pilar 2 | 1 | 1.8 | 3.7 | 6.660 |
| pilar 3 | 1 | 1.3 | 3.7 | 4.810 |
| Sala individual |  |  |  |  |
| pilar 4 | 1 | 2.1 | 3.2 | 6.720 |
| Total |  |  |  | 24.48 |

**03.03.1** m2 TAB 01-04_PERFILERIA SUPERIOR (2x70) /400 (19/07/2026)
126.43 m2 × 26.55 = 3356.72
ZONA superior de tabique y trasdosado sin placa ni aislamiento, formado por doble montantes separados 400 mm. con disposición reforzada "H" y canal superior de perfiles de chapa de acero galvanizado de 70 mm., I/p.p. de tratamiento de huecos, paso de instalaciones, tornillería, anclajes para suelo y techo, limpieza y medios auxiliares. Totalmente terminado. Según NTE-PTP, UNE 102040 IN y ATEDY. Medido deduciendo los huecos de superficie mayor de 2 m2.

| Código | Ud | Descripción | Rendimiento | Precio |
|---|---|---|---|---|
| mO01OA030 | h | Oficial primera | 0 | 25.52 |
| mO01OA050 | h | Ayudante | 0 | 23.53 |
| mP04PW290 | m | Canal 73 mm. | 0 | 2.1 |
| mP04PW240 | m | Montante de 70 mm. | 0 | 2.57 |
| mP04PW120 | ud | Tornillo 3,9 x 25 | 0 | 0.02 |
| mP04PW110 | ud | Tornillo 3,9 x 35 | 0 | 0.03 |
| %CI | % | Costes Indirectos | 3 % |  |

| Medición | Uds. | Largo | Alto | Parcial |
|---|---|---|---|---|
| Vestuario probadores | 1 | 1.1 | 1.4 |  |
|  | 2 | 2.8 | 1.4 |  |
|  | 1 | 4.8 | 1.4 |  |
| Recepción |  |  |  |  |
|  | 2 | 0.6 | 1.4 |  |
|  | 1 | 2 | 1.4 |  |
| retail | 1 | 2.2 | 1.4 |  |
| Zona Privada | 1 | 0.7 | 1.4 |  |
|  | 1 | 1.7 | 1.4 |  |
| Sala privada | 1 | 2.1 | 1.4 |  |
|  | 1 | 2.75 | 1.4 |  |
| Vestíbulo | 1 | 2.65 | 1.4 |  |
|  | 1 | 1.2 | 1.4 |  |
|  | 1 | 0.6 | 1.4 |  |
| C limieza | 1 | 1.2 | 2.1 |  |
| Baño 1 | 1 | 1.9 | 2.1 |  |
|  | 1 | 2.6 | 2.1 |  |
| Zona agua | 1 | 0.9 | 1.4 |  |
| Baño 1 | 1 | 2.5 | 2.1 |  |
|  | 1 | 1.65 | 2.1 |  |
| Baño 2 | 1 | 1.65 | 2.1 |  |
|  | 1 | 1.9 | 2.1 |  |
| Vestuario | 1 | 4.7 | 1.1 |  |
|  | 1 | 2.8 | 1.1 |  |
| Zona privada | 1 | 4.25 | 2.1 |  |
|  | 1 | 0.87 | 2.1 |  |
| Acceso | 1 | 1.08 | 1.1 |  |
| fachada | 1 | 3.84 | 1.1 |  |
| Sala individual | 1 | 3.1 | 1.1 |  |
| Sala Grupal | 1 | 4 | 0.9 |  |
|  | 1 | 2.4 | 0.9 |  |
|  | 1 | 1.11 | 0.9 |  |
|  | 1 | 1.75 | 0.9 |  |
|  | 1 | 13.3 | 0.9 |  |
|  | 1 | 9.82 | 0.9 |  |
| Total |  |  |  | 126.43 |

**03.04** m2 TRASDOSADO ESPECIAL REFORZADO ZONA REFORMERS (19/07/2026)
85.54 m2 × 71.1 = 6081.89
Trasdosado autoportante de sistema de paneles de yeso laminado (PYL), formado por una estructura de acero galvanizado, de canales horizontales de 70 mm de ancho y montantes verticales (según UNE-EN 14195:2015), con una modulación reforzada "H" de 400 mm de separación a ejes entre montantes; y sobre la cual se atornilla 1 placa estándar (Tipo A según UNE-EN 520:2005+A1:2010) de 15 mm de espesor y como refuerzo un tablero de DM de 16 mm Totalmente terminado para acabado mínimo Nivel Q1 o Q2, listo para imprimar, revestir, pintar o decorar; i/p.p. de tratamientos de juntas, esquinas y huecos, pasos de instalaciones, pastas, cintas, guardavivos, tornillería, bandas de estanqueidad, limpieza y medios auxiliares. Conforme a UNE 102043:2013 y ATEDY. Medido deduciendo huecos mayores a 2 m2. Materiales con marcado CE y DdP (Declaración de prestaciones) según Reglamento (UE) 305/2011.

| Medición | Uds. | Largo | Alto | Parcial |
|---|---|---|---|---|
| SALA GRUPAL zona TRX | 1 | 13.3 | 3.7 | 49.210 |
|  | 1 | 9.82 | 3.7 | 36.334 |
| Total |  |  |  | 85.54 |

**03.05.1** m2 REFUERZO VERTICAL/HORIZONTAL TABLERO TRASDOSADO DE PLADUR (19/07/2026)
46.14 m2 × 23.25 = 1072.76
Refuerzo panelado pared en tablero de encofrar 200x3cm entre perfilería pladur horizontal en una altura de 60 cm detrás del tablero melamina EGGER visto y detrás del TRX entre perfilería pladur vertical con una altura de 3,70m. i/p.p. de medios auxiliares

| Medición | Uds. | Largo | Ancho | Alto | Parcial |
|---|---|---|---|---|---|
| Sala Grupal |  |  |  |  |  |
| Ref Horizontal (MAD1) | 1 | 17.3 |  | 0.6 | 10.380 |
|  | 1 | 15.2 |  | 0.6 | 9.120 |
| Refuerzo vertical | 6 |  | 0.8 | 3.7 | 17.760 |
|  | 6 |  | 0.4 | 3.7 | 8.880 |
| Total |  |  |  |  | 46.14 |

**03.06** Ud REFUERZOS PARA COLGAR (19/07/2026)
6 Ud × 35.4 = 212.40
Ud. Refuerzo con tableros de DM para estanterías, accesorios, etc.

| Medición | Uds. | Parcial |
|---|---|---|
| Barras accesibles | 2 | 2.000 |
| Lavamanos | 2 | 2.000 |
| Estante vestuarios | 2 | 2.000 |
| Total |  | 6 |

## 04 FALSOS TECHOS (19/07/2026)
Importe: 11829.17

**04.01** m2 FALSO TECHO CONTINUO DE CARTÓN-YESO ST (19/07/2026)
151 m2 × 40.65 = 6138.15
m². Suministro y construcción, por empresa homologada, de falso techo continuo formado por placas de cartón yeso de 15 mm, de la marca PLADUR, KNAUF o PLACOPLATRE, para altura mayor de 4 metros, con parte proporcional de subestructura metálica debido a la altura del local. Incluso replanteo, nivelación y repaso de juntas, p.p. de encuentro con paramento y techo modular. Construido según NTE/PTP y especificaciones del fabricante de los paneles.
Medida la superficie ejecutada.
TIPO PLACA:
Pladur N.
Kn
Placoplatre Standard BA.auf ST.

| Medición | Uds. | Largo | Parcial |
|---|---|---|---|
| Sala grupal | 1 | 95 | 95.000 |
| Vestuario- probadores | 1 | 12.85 | 12.850 |
| Sala privada | 1 | 10.15 | 10.150 |
| Acceso, recepción y circulacion | 1 | 20 | 20.000 |
| Zona privada | 1 | 6.6 | 6.600 |
| Vestíbulo baños | 1 | 6.4 | 6.400 |
| Total |  |  | 151 |

**04.02** m2 FALSO TECHO CONTINUO DE CARTÓN-YESO WF (19/07/2026)
10.3 m2 × 43.65 = 449.60
m². Suministro y construcción, por empresa homologada, de falso techo continuo formado por placas de cartón yeso de 15 mm, de la marca PLADUR, KNAUF o PLACOPLATRE, para altura mayor de 4 metros, con parte proporcional de subestructura metálica debido a la altura del local. Incluso replanteo, nivelación y repaso de juntas, p.p. de encuentro con paramento y techo modular. Construido según NTE/PTP y especificaciones del fabricante de los paneles.
Medida la superficie ejecutada.
TIPO PLACA:
Pladur WF

| Medición | Uds. | Largo | Parcial |
|---|---|---|---|
| C limpieza | 1 | 1.1 | 1.100 |
| Baño adaptado | 1 | 4.35 | 4.350 |
| Baño 2 | 1 | 4.85 | 4.850 |
| Total |  |  | 10.3 |

**04.03** m FORMACION DE FOSA O CANDILEJA (19/07/2026)
115.57 m × 40.65 = 4697.92
ML. Formacion de fosa o candileja en cartón-yeso elemento vertical preformado o ejecutado "in situ" para solución de iluminación indirecta. Según planos de detalle de proyecto Incluso accesorios de fijación.
Incluye: Replanteo y trazado en los paramentos de la situación del cortinero. Presentación y corte de las piezas. Humectación de la base de fijación. Extendido de la cola. Colocación y rejuntado de las piezas. Repasos de encuentros entre piezas, esquinas y rincones.

| Medición | Uds. | Largo | Parcial |
|---|---|---|---|
| Sala grupal |  |  |  |
| centrales | 2 | 19.25 | 38.500 |
|  | 2 | 15.2 | 30.400 |
| perimetral | 1 | 20.6 | 20.600 |
|  | 1 | 12.1 | 12.100 |
|  | 1 | 1.1 | 1.100 |
| Sala privada |  |  |  |
| perimetral | 1 | 4.1 | 4.100 |
| Aseo adaptado | 1 | 2.64 | 2.640 |
| Aseo 2 | 1 | 3.25 | 3.250 |
| Recepcion | 1 | 1.8 | 1.800 |
| Acceso | 1 | 1.08 | 1.080 |
| Total |  |  | 115.57 |

**04.05** ud Trampilla 60x60 (19/07/2026)
2 ud × 77.1 = 154.20
Ud Trampilla de registro gama Básica, Plus 2x12,5, sistema E102.b "KNAUF" o similar, de 600x600 mm, formada por marco de aluminio y puerta de placa de yeso laminado (2 impregnada (H1), de 12,5 mm de espesor cada placa), para falso techo continuo de placas de yeso laminado. Incluso accesorios de montaje. Totalmente instalada.

| Código | Ud | Descripción | Rendimiento | Precio |
|---|---|---|---|---|
| mO01OB140 | h | Oficial yesero o escayolista (mano de obra; 10/06/2025) | 0 | 23.74 |
| mO01OB150 | h | Ayudante yesero o escayolista (mano de obra; 10/06/2025) | 0 | 21.94 |
| TRAMP | ud | Trampilla de registro 60x60 (material; 08/07/2026) | 0 | 60.95 |
| %CI | % | Costes Indirectos | 3 % |  |

| Medición | Uds. | Parcial |
|---|---|---|
| Vestuario | 2 | 2.000 |
| Total |  | 2 |

**04.06** ud Trampilla 60x90 (19/07/2026)
3 ud × 84.3 = 252.90
Ud Trampilla de registro gama Básica, de 600x900 mm, formada por marco de aluminio y puerta de placa de yeso laminado (2 impregnada (H1), de 12,5 mm de espesor cada placa), para falso techo continuo de placas de yeso laminado. Incluso accesorios de montaje. Totalmente instalada.

| Código | Ud | Descripción | Rendimiento | Precio |
|---|---|---|---|---|
| mO01OB140 | h | Oficial yesero o escayolista | 0 | 23.74 |
| mO01OB150 | h | Ayudante yesero o escayolista | 0 | 21.94 |
| TRAMP90 | ud | Trampilla de registro 60x90 (material; 08/07/2026) | 0 | 91.26 |
| %CI | % | Costes Indirectos | 3 % |  |

| Medición | Uds. | Parcial |
|---|---|---|
| Sala privada | 2 | 2.000 |
| baño 1 | 1 | 1.000 |
| Total |  | 3 |

**04.07** ud Trampilla 40x40 (19/07/2026)
2 ud × 68.2 = 136.40
Trampilla de registro gama Básica, Basic 12,5, sistema E102.a "KNAUF", de 400x400 mm, formada por marco de aluminio y puerta de placa de yeso laminado (1 impregnada (H1), de 12,5 mm de espesor), para falso techo continuo de placas de yeso laminado. Incluso accesorios de montaje. Totalmente instalada

| Código | Ud | Descripción | Rendimiento | Precio |
|---|---|---|---|---|
| mO01OB140 | h | Oficial yesero o escayolista | 0 | 23.74 |
| mO01OB150 | h | Ayudante yesero o escayolista | 0 | 21.94 |
| TRAMP40 | ud | Trampilla de registro 40x40 (material; 08/07/2026) | 0 | 30.58 |
| %CI | % | Costes Indirectos | 3 % |  |

| Medición | Uds. | Parcial |
|---|---|---|
| Sala Grupal | 2 | 2.000 |
| Total |  | 2 |

## 05 REVESTIMIENTOS Y ACABADOS (14/11/2007)
Importe: 4441.94

**05.01** m2 PASTA NIVELADORA 2-3 mm (14/11/2007)
161.3 m2
Capa fina de pasta niveladora de suelos, CT - C20 - F6 según UNE-EN 13813, de 2 mm de espesor, aplicada manualmente, para la regularización y nivelación de la superficie soporte interior de hormigón o mortero, previa aplicación de imprimación monocomponente a base de resinas sintéticas modificadas sin disolventes, de color amarillo, preparada para recibir pavimento cerámico, de corcho, de madera, laminado, flexible o textil. Incluso banda de panel rígido de poliestireno expandido para la preparación de las juntas perimetrales de dilatación.
Nota: No presupuestar, partida suministrada y ejecutada por proveedor externo.

| Código | Ud | Descripción | Rendimiento | Precio |
|---|---|---|---|---|
| O01OB090 | h. | Oficial solador, alicatador | 0 | 0 |
| O01OB100 | h. | Ayudante solador, alicatador | 0 | 0 |
| O01OA070 | h. | Peón ordinario | 0 | 0 |
| P09ABC010 | m2 | Azulejo blanco 15x15 cm. | 0 | 0 |
| P01FA305 | kg | Adh. cementoso alicatado int. s/morteros C1 | 0 | 0 |
| P01FJ002 | kg | Junta cementosa normal blanco<3mm CG1 | 0 | 0 |

Claves: enfoscado, gris, adhesivo, línea, colocación, blanco, corte, mortero, azulejo, junta, especial, pieza, alicatado, tapajunta, fino, limpieza, hueco, inglete, medición

| Medición | Uds. | Largo | Parcial |
|---|---|---|---|
| Sala grupal | 1 | 95 | 95.000 |
| Vestuario- probadores | 1 | 12.85 | 12.850 |
| Sala privada | 1 | 10.15 | 10.150 |
| Acceso, recepción y circulacion | 1 | 20 | 20.000 |
| Zona privada | 1 | 6.6 | 6.600 |
| Vestíbulo baños | 1 | 6.4 | 6.400 |
| C limpieza | 1 | 1.1 | 1.100 |
| Baño adaptado | 1 | 4.35 | 4.350 |
| Baño 2 | 1 | 4.85 | 4.850 |
| Total |  |  | 161.3 |

**05.02.1** m Rodapie PVC 100 mm blanco GERFLOR (14/07/2026)
102.89 m
Rodapié semirrígido de PVC GERFLOR, modelo VINAFLEX ref 0822 White, de 100 mm de altura. Colocación en obra: con adhesivo. Totalmente instalado, incl cortes.
Nota: No presupuestar, partida suministrada y ejecutada por proveedor externo.

| Medición | Uds. | Largo | Parcial |
|---|---|---|---|
| Sala Grupal | 1 | 43.65 | 43.650 |
|  | 1 | 1.7 | 1.700 |
|  | 1 | 1.8 | 1.800 |
| A descontar |  |  |  |
| acceso | -1 | 1.36 | -1.360 |
| Vestuario prob | 1 | 20 | 20.000 |
| a descontar |  |  |  |
| acceso/paso | -1 | 1.2 | -1.200 |
| Sala privada | 1 | 8.5 | 8.500 |
| Acceso y circulación | 1 | 1 | 1.000 |
|  | 1 | 4.8 | 4.800 |
|  | 1 | 0.7 | 0.700 |
|  | 1 | 1.8 | 1.800 |
|  | 1 | 0.45 | 0.450 |
| Zona privada | 1 | 9.95 | 9.950 |
|  | 1 | 2.6 | 2.600 |
| Vestibulo baños | 1 | 12.1 | 12.100 |
| a decontar |  |  |  |
| Puerta corredera | -1 | 0.9 | -0.900 |
| Puerta de abrir | -2 | 0.75 | -1.500 |
| Paso | -1 | 1.2 | -1.200 |
| Total |  |  | 102.89 |

**05.03.2** m2 PAV01_PVC marca GERFLOR (14/07/2026)
161.3 m2
m2. Pavimento PVC marca GERFLOR modelo CREATION 55 LOOSELAY ref 0347 BALLERINA medidas 1220x 229mm/4,5mm de espesor/ 0,55 mm de capa de uso, clase 32-42 para uso comercial; reducción del ruido de impactos 7 dB, según UNE-EN ISO 717-2; Euroclase Bfl-s1 de reacción al fuego, según UNE-EN 13501-1 Colocación en obra: mediante adhesivo, sobre capa fina de nivelación.
Nota: No presupuestar, partida suministrada y ejecutada por proveedor externo

| Medición | Uds. | Largo | Parcial |
|---|---|---|---|
| Sala grupal | 1 | 95 | 95.000 |
| Vestuario- probadores | 1 | 12.85 | 12.850 |
| Sala privada | 1 | 10.15 | 10.150 |
| Acceso, recepción y circulacion | 1 | 20 | 20.000 |
| Zona privada | 1 | 6.6 | 6.600 |
| Vestíbulo baños | 1 | 6.4 | 6.400 |
| C limpieza | 1 | 1.1 | 1.100 |
| Baño adaptado | 1 | 4.35 | 4.350 |
| Baño 2 | 1 | 4.85 | 4.850 |
| Total |  |  | 161.3 |

**05.04** m2 ALI-01_REVESTIMIENTO GRES PORCELANICO EN PARAMENTOS VERTICALES (19/07/2026)
51.21 m2 × 73.25 = 3751.13
Revestimiento interior (ALI-01) con piezas de gran formato de gres porcelánico rectificado, GRIS cemento, de 600x1200x10 mm, gama media, capacidad de absorción de agua E<0,5%, grupo BIa, según UNE-EN 14411. SOPORTE: paramento de yeso o escayola, vertical, de hasta 3 m de altura. COLOCACIÓN: en capa fina y mediante doble encolado con adhesivo cementoso mejorado, C2 TE, según UNE-EN 12004, con deslizamiento reducido y tiempo abierto ampliado. REJUNTADO: con mortero de juntas cementoso mejorado, con absorción de agua reducida y resistencia elevada a la abrasión tipo CG 2 W A, color blanco, en juntas de 3 mm de espesor. Incluso crucetas de PVC

| Medición | Uds. | Largo | Alto | Parcial |
|---|---|---|---|---|
| Baño 1 |  |  |  |  |
|  | 2 | 1.7 | 2.4 | 8.160 |
|  | 2 | 2.64 | 2.4 | 12.672 |
|  | -1 | 0.9 | 2.1 | -1.890 |
| Baño 2 |  |  |  |  |
|  | 1 | 1.65 | 2.4 | 3.960 |
|  | 1 | 1.82 | 2.4 | 4.368 |
|  | 1 | 0.3 | 2.4 | 0.720 |
|  | 1 | 1.45 | 2.4 | 3.480 |
|  | 1 | 1.1 | 2.4 | 2.640 |
|  | 1 | 1.35 | 2.4 | 3.240 |
|  | 1 | 0.9 | 2.4 | 2.160 |
|  | 1 | 1.9 | 2.4 | 4.560 |
|  | -1 | 0.7 | 2.1 | -1.470 |
| C Limpieza | 2 | 1.1 | 2.4 | 5.280 |
|  | 2 | 1 | 2.4 | 4.800 |
|  | -1 | 0.7 | 2.1 | -1.470 |
| Total |  |  |  | 51.21 |

**05.05** m² REVESTIMIENTO FACHADA MORTERO CEMENTO (19/07/2026)
32.74 m² × 21.1 = 690.81
Maestreado fratasado, con mortero M-1:4 de cemento EN 197-1 CEM II/A-P 32,5 R y arena de río de dosificación 1:4 en paramento vertical exterior, reforzado con malla de fibra de vidrio. Medido deduciendo huecos. Superficie totalmente acabada para su posterior pintura o vinilo publicitario.

| Medición | Uds. | Largo | Alto | Parcial |
|---|---|---|---|---|
| FACHADA PRINCIPAL (REV 1) | 1 | 3.85 | 3.5 | 13.475 |
|  | 1 | 4.25 | 3.5 | 14.875 |
|  | 1 | 1.25 | 3.5 | 4.375 |
| Total |  |  |  | 32.74 |

## 07 CARPINTERÍA INTERIOR
Importe: 10590.35

**07.01** Ud PUERTA CORREDERA 100 DM LACADA
1 Ud × 572.15 = 572.15
Puerta interior corredera para armazón metálico, ciega, de una hoja de 203x102,5x3,5 cm, de tablero de DM prelacada en blanco RAL 9010 satinado, con moldura de forma recta; precerco de pino país de 90x35 mm; galces de MDF de 90x20 mm; tapajuntas de MDF de 70x10 mm en ambas caras. Incluso, herrajes de colgar, de cierre y tirador con manecilla para cierre de aluminio, serie básica

| Medición | Uds. | Parcial |
|---|---|---|
| P3 | 1 | 1.000 |
| Total |  | 1 |

**07.02.1** Ud PUERTA ABATIBLE DM 72.5 LACADA
1 Ud × 465.6 = 465.60
Puerta interior abatible, ciega, de una hoja de 203x82,5x3,5 cm, de tablero DM, con revestimiento de melamina, color color blanco de 90x20 mm; tapajuntas de MDF, con revestimiento de melamina, color color blanco de 70x10 mm en ambas caras. Incluso, bisagras, herrajes de colgar, de cierre y manivela sobre escudo largo de latón, color negro, acabado brillante, serie básica.

| Medición | Uds. | Parcial |
|---|---|---|
| P4 | 1 | 1.000 |
| Total |  | 1 |

**07.02.2** Ud PUERTA ABATIBLE DM 62.5 LACADA
1 Ud × 465.6 = 465.60

| Medición | Uds. | Parcial |
|---|---|---|
| P5 | 1 | 1.000 |
| Total |  | 1 |

**07.03** Ud A1 MOSTRADOR
1 Ud × 2282.2 = 2282.20
Suministro, instalación y montaje de mostrador de atención al público , de 1,90 y 1,80 m de largo 1,10 y 0,95 m. de altura, compuesto por:
Mostrador superior situado a 1,10m de altura, en forma de U, de tablero MDF melamina Roble Kendall EGGER H3171, que oculta luminarias LED para iluminar el frontal visible por el público y la trasera al mostrador de trabajo, incluidas.
Mostrador de trabajo formado por tableros de MDF forrados de melamina gris ratón EGGER U750 ST9, con recorte para incorporación de elementos exentos (impresoras, reciclador, pantallas...) . Dispondrá de cámara hueca pasacables registrable para acceso y cableado de conexiones eléctricas.
Subestructura formada por rastreles de madera maciza de pino de dimensiones variables según su ubicación. Todo según documentación gráfica de proyecto.
Incluye: Replanteo, elementos de anclaje y eliminación y limpieza del material sobrante. Totalmente montado.

| Medición | Uds. | Parcial |
|---|---|---|
| A1 | 1 | 1.000 |
| Total |  | 1 |

**07.04** Ud A2 MUEBLE TRAS MOSTRADOR
1 Ud × 1468.4 = 1468.40
Mueble, fabricado en tablero MDF y acabado en melamina gris raton EGGER U750 ST9, de 1,80m, interior 2 estantes, formado por 3 cajones y 3 puertas enrasadas a forro y herrajes formado por bisagras de cazoleta y tirador plano según proyecto al canto de la puerta y cajonera; incluido materiales transporte y mano de obra. Reacción al fuego C-s2, d0. Todo según documentación gráfica.
Incluye: Ajuste de la hoja, fijación de los herrajes, remates y ajuste final. Totalmente montada y probada por la empresa instaladora mediante las correspondientes pruebas de servicio.

| Medición | Uds. | Parcial |
|---|---|---|
| A2 | 1 | 1.000 |
| Total |  | 1 |

**07.05** Ud A3 MUEBLE CAFETERA
1 Ud × 1711.8 = 1711.80
Mueble bajo (1000x900x500) y mueble alto (1000x1050x350) con puertas y baldas interiores, fabricado en tablero MDF y acabado en melamina gris raton EGGER U750 ST9, interior de cada mueble con un estante interior, formado por cada uno por 2 puertas enrasadas a forro y herrajes formado por bisagras de cazoleta y tirador plano según proyecto al canto de la puerta; incluido materiales transporte y mano de obra. Reacción al fuego C-s2, d0. Todo según documentación gráfica. Fondo entre muebles forrado con mismo material de pavimento.
Incluye: Ajuste de la hoja, fijación de los herrajes, remates y ajuste final. Totalmente montada y probada por la empresa instaladora mediante las correspondientes pruebas de servicio.

| Medición | Uds. | Parcial |
|---|---|---|
| A3 | 1 | 1.000 |
| Total |  | 1 |

**07.06** m A4 MUEBLE BANCO y BALDA
1 m × 728.1 = 728.10
Banco en pladur y forrado en la parte superior con mismo acabado del pavimento, medidas según planos.
Estante con estructura tubular 50x50 sujeta a estructura de pladur en 2 de sus lados, medidas segun planos. Ancho total de 45 cm. Incuido barra de cuelgue.
Fondo vertical de banco revestido en parquet hasta una altura de 1,80m, según planos.

| Medición | Uds. | Parcial |
|---|---|---|
| Vestuario |  |  |
| A4 | 1 | 1.000 |
| Total |  | 1 |

**07.07** u ARMAZON METALICO PARA PUERTA CORREDERA DE MADERA
1 u × 248.4 = 248.40
Armazón metálico de chapa ondulada y travesaños metálicos, preparado para alojar la hoja de una puerta corredera simple, de madera, de 110x210 cm y 5,5 cm de espesor máximo de hoja; colocación en entramado autoportante de placas de yeso, de 12,5 cm de espesor total, incluyendo el entramado autoportante y las placas

| Medición | Uds. | Parcial |
|---|---|---|
| P3 | 1 | 1.000 |
| Total |  | 1 |

**07.08** m2 PANELADO SUPERIOR SALA GRUPAL
19.5 m2 × 135.8 = 2648.10
Tablero de melamina EGGER, referencia H3840 ST9 ARCE MANDAL NATURAL 2800x2070, en zona superior Sala Grupal, según planos. 60 cm de altura.

| Medición | Uds. | Largo | Alto | Parcial |
|---|---|---|---|---|
| Sala Grupal |  |  |  |  |
| MAD 1 | 1 | 17.3 | 0.6 | 10.380 |
|  | 1 | 15.2 | 0.6 | 9.120 |
| Total |  |  |  | 19.5 |

## 08 CARPINTERÍA EXTERIOR
Importe: 5696.48

**08.02.1** m2 CARPINTERÍA FACHADA ALUMINIO MÓDULOS FIJOS
16.69 m2 × 243.9 = 4070.69
Carpintería metálica de aluminio de acceso a local comercial, color RAL 7016 Gris Antracita, marca calidad QUALICOAT, con puerta abatible de 90x210cm, y paño fijo según planos, con acristalamiento de seguridad vidrio laminar Stadip Silence de 8+8 mm. o similar (no incluido en el precio), con premarco. Herrajes serán de acero inoxidable AISI 304 y acabado mate, con freno empotrado en el pavimento, tirador mediante una barra de acero inoxidable doble de CBM modelo TCBM-20R02, colocado en vertical, con cerradura electrica y llave (apertura electrica desde mostrador). Se incorpora timbre/portero en estructura de carpintería. Todo según documentación gráfica. Incluye remates laterales, silicona neutra para sellado perimetral de las juntas exterior e interior, entre la carpintería y la obra Totalmente instalada.

| Medición | Uds. | Largo | Alto | Parcial |
|---|---|---|---|---|
| FACHADA |  |  |  |  |
| P1 |  |  |  |  |
| Puerta | 1 | 0.9 | 2.1 | 1.890 |
| Fijo | 1 | 2.5 | 3 | 7.500 |
|  | 1 | 0.9 | 0.9 | 0.810 |
| V1 | 1 | 2.95 | 2.2 | 6.490 |
| Total |  |  |  | 16.69 |

**08.03.1** m² REJILLA DE LAMAS DE ALUMINIO EN CARPINTERIA
0.72 m² × 353.65 = 254.63
Rejilla de aluminio extruido, color RAL 7016 Gris Antracita con lamas horizontales fijas en forma de V, con sujeción mediante tornillos vistos, montada en paño de carpinteria exterior de aliuminio Incluso accesorios de montaje y elementos de fijación.

| Medición | Uds. | Largo | Alto | Parcial |
|---|---|---|---|---|
| Paño fijo V1 | 1 | 0.9 | 0.8 | 0.720 |
| Total |  |  |  | 0.72 |

**08.03.2** m2 FRENTE CHAPA LACADA
7.36 m2 × 103.15 = 759.18
m2. Forrado en chapa metálica de aluminio de 2mm en frente de fachada, color RAL 7016 Gris Antracita, marca calidad QUALICOAT o similar, reforzados por la parte trasera con tubulares de acero galvanizado de 20x20mm. Con un foseado perimetral de 20mm a modo de acabado final. Totalmente instalado.

| Medición | Uds. | Largo | Ancho | Alto | Parcial |
|---|---|---|---|---|---|
| P1 |  |  |  |  |  |
| frente superior | 1 | 3.5 |  | 0.8 | 2.800 |
| V1 |  |  |  |  |  |
| frente superior | 1 | 2.95 |  | 0.8 | 2.360 |
| frente lateral | 1 |  | 1 | 2.2 | 2.200 |
| Total |  |  |  |  | 7.36 |

**08.04** m DINTEL TUBO ACERO
7.4 m × 82.7 = 611.98
m. Dintel en tubo estructural de acero 150x50, incl piezas de apoyo en hormigón o fábrica de ladrillo mediante placas con anclajes químicos, y pintura antioxidante. Totalmente instalado.

| Medición | Uds. | Largo | Parcial |
|---|---|---|---|
| Hueco P1 | 1 | 3.5 | 3.500 |
| Hueco V1 | 1 | 3.9 | 3.900 |
| Total |  |  | 7.4 |

## 09 VIDRIERÍA (19/07/2026)
Importe: 13922.29

**09.01** Ud PUERTA ABATIBLE DE VIDRIO TEMPLADO (19/07/2026)
2 Ud × 1925.6 = 3851.20
Suministro y colocación de puerta interior de vidrio templado transparente de 10 mm de espesor, de 2500x900 mm, sin perfiles, en mampara interior de vidrio transparente, herrajes serán de acero inoxidable AISI 304 y acabado mate, sistema de bisagras superior e inferior TRIVEL con freno empotrado en el pavimento, tirador mediante una barra de acero inoxidable doble de CBM modelo TCBM-20R02, colocado en vertical, sin llave, incluidos los topes anclados al pavimento de AMIG modelo 301 de 20 mm de diámetro. Todo según documentación gráfica
Incluye: Ajuste de la hoja, fijación de los herrajes, remates y ajuste final. Totalmente montada y probada por la empresa instaladora mediante las correspondientes pruebas de servicio

| Medición | Uds. | Parcial |
|---|---|---|
| P2 |  |  |
| Sala grupal | 1 | 1.000 |
| Sala individual | 1 | 1.000 |
| Total |  | 2 |

**09.02** m2 DIVISION INTERIOR ACRISTALADA (19/07/2026)
10.51 m2 × 298.9 = 3141.44
m2. Suministro y colocación de mampara interior de vidrio laminar Stadip Silence de 5+5 mm. o similar, clasificación de prestaciones 2B2, transparente, junta entre vidrios "a testa" con silicona neutra incolora, hasta falso techo o dintel, herrajes serán de acero inoxidable AISI 304 y acabado mate, anclada al pavimento y falso techo con perfil oculto de acero inoxidable tipo U40/U20.
Incluye: Ajuste de la hoja, fijación de los herrajes, remates y ajuste final de mampara. Totalmente montada y probada por la empresa instaladora mediante las correspondientes pruebas de servicio .

| Medición | Uds. | Largo | Alto | Parcial |
|---|---|---|---|---|
| M1 Sala individual | 1 | 2.75 | 2.5 | 6.875 |
|  | 1 | 1.05 | 2.5 | 2.625 |
| M2 Sala grupal | 1 | 0.4 | 2.5 | 1.000 |
| Total |  |  |  | 10.51 |

**09.03.1** m2 VIDRIO LAMINADO 6+6 MM (19/07/2026)
13.95 m2 × 165.6 = 2310.12
Suministro y colocación de vidrio laminar incoloro de seguridad Stadip Silence o similar, compuesto por dos lunas de 6+6 mm de espesor unidas por una lámina incolora de butiral de polivinilo, de 0,38 mm de espesor, clasificación 2B2, según UNE-EN 12600, fijado sobre carpintería con acuñado mediante calzos de apoyo perimetrales y laterales, sellado en frío con silicona sintética incolora (no acrílica), compatible con el material soporte. Medido superficie ejecutada.

| Medición | Uds. | Largo | Alto | Parcial |
|---|---|---|---|---|
| P1 (fijos) | 1 | 2.4 | 2.9 | 6.960 |
|  | 1 | 0.9 | 0.8 | 0.720 |
| V1 | 1 | 2.85 | 2.2 | 6.270 |
| Total |  |  |  | 13.95 |

**09.04** m2 ESPEJOS 5mm ACG4 (19/07/2026)
55.39 m2 × 83.4 = 4619.53
Suministro y colocación de espejo 5mm ACG4 Green (ecológico) en pared,canteado y pulido, con lámina de seguridad. Instalado pegado.

| Medición | Uds. | Largo | Alto | Parcial |
|---|---|---|---|---|
| Sala Grupal |  |  |  |  |
|  | 10 | 1.28 | 1.83 | 23.424 |
|  | 1 | 1.77 | 1.83 | 3.239 |
|  | 1 | 1.07 | 1.83 | 1.958 |
|  | 1 | 1.15 | 1.83 | 2.105 |
|  | 1 | 0.65 | 1.83 | 1.190 |
|  | 1 | 1.48 | 1.83 | 2.708 |
|  | 1 | 0.55 | 1.83 | 1.007 |
|  | 1 | 2.53 | 1.83 | 4.630 |
|  | 1 | 3.23 | 1.83 | 5.911 |
|  | 1 | 0.76 | 1.83 | 1.391 |
|  | 1 | 0.2 | 1.83 | 0.366 |
| Sala individual |  |  |  |  |
|  | 1 | 3.07 | 2.43 | 7.460 |
| Total |  |  |  | 55.39 |

## 10 CLIMATIZACIÓN Y VENTILACIÓN
Importe: 36448.67

**10.01.01** ud UD EXT CLIMATIZACION DAIIKIN VRV RXYSA8A - 22,4kW
1 ud × 10745.25 = 10745.25
Unidad exterior para sistema VRV-5 (Volumen de Refrigerante Variable), para gas R-32, bomba de calor, modelo RXYSA8A "DAIKIN", con temperatura de refrigerante variable para la mejora de la eficiencia estacional, alimentación trifásica (400V/50Hz), potencia frigorífica 22,4 kW (temperatura de bulbo húmedo del aire interior 19°C, temperatura de bulbo seco del aire exterior 35°C), SEER 6,4, rango de funcionamiento de temperatura de bulbo seco del aire exterior en refrigeración desde -5 hasta 46°C, potencia calorífica 25 kW (temperatura de bulbo seco del aire interior 20°C, temperatura de bulbo húmedo del aire exterior 6°C), SCOP 4,4, rango de funcionamiento de temperatura de bulbo seco del aire exterior en calefacción desde -20 hasta 16°C, conectabilidad de hasta 26 unidades interiores con un porcentaje de capacidad mínimo del 50% y máximo del 130%, control mediante microprocesador, compresor swing, con control Inverter, 1430x940x460 mm, peso 144 kg, presión sonora 58,1 dBA, caudal de aire 140 m³/min, longitud total máxima de tubería frigorífica 300 m, longitud máxima entre unidad exterior y unidad interior más alejada 120 m (150 m equivalentes), diferencia máxima de altura de instalación 50 m si la unidad exterior se encuentra por encima de las unidades interiores y 40 m si se encuentra por debajo, longitud máxima entre el primer kit de ramificación (unión Refnet) de tubería frigorífica y unidad interior más alejada 40 m, bloque de terminales F1-F2 para cable de 2 hilos de transmisión y control (bus D-III Net), tratamiento anticorrosivo especial del intercambiador de calor, función de recuperación de refrigerante, carga automática adicional de refrigerante, prueba automática de funcionamiento y ajuste de limitación de consumo de energía (función I-Demand)

| Medición | Uds. | Parcial |
|---|---|---|
| Cubierta | 1 | 1.000 |
| Total |  | 1 |

**10.01.02** ud UD INT CLIMATIZACION DAIKIN FXSA100A CONDUCTOS - 11,2kW
1 ud × 2421.1 = 2421.10
Unidad interior de aire acondicionado, para sistema VRV-5 (Volumen de Refrigerante Variable), para gas R-32, de techo sin envolvente, modelo FXSA100A "DAIKIN", alimentación monofásica (230V/50Hz), potencia frigorífica 11,2 kW (temperatura de bulbo seco del aire interior 27°C, temperatura de bulbo húmedo del aire interior 19°C, temperatura de bulbo seco del aire exterior 35°C), potencia calorífica 12,5 kW (temperatura de bulbo seco del aire interior 20°C, temperatura de bulbo seco del aire exterior 7°C), consumo eléctrico en refrigeración 290 W, consumo eléctrico en calefacción 285 W, presión sonora a velocidad alta 36 dBA, caudal de aire a velocidad alta 27 m³/min, de 245x1400x800 mm, peso 47,2 kg, con ventilador con regulación Inverter (la presión estática del ventilador se ajusta automáticamente a la pérdida de carga real en los conductos) y presión estática disponible de 40 a 150 Pa, válvula de expansión electrónica, bomba de drenaje, aspiración de aire trasera o inferior, bloque de terminales F1-F2 para cable de 2 hilos de transmisión y control (bus D-III Net) a unidad exterior, control por microprocesador y filtro de aire de succión. Regulación: control remoto multifunción, modelo Madoka BRC1H52W. Incluso elementos para suspensión del techo.

| Medición | Uds. | Parcial |
|---|---|---|
| Sala grupal | 1 | 1.000 |
| Total |  | 1 |

**10.01.03** ud UD INT CLIMATIZACION DAIKIN FXSA80A CONDUCTOS - 9 kW
1 ud × 2225.2 = 2225.20
Unidad interior de aire acondicionado, para sistema VRV-5 (Volumen de Refrigerante Variable), para gas R-32, de techo sin envolvente, modelo FXSA80A "DAIKIN", alimentación monofásica (230V/50Hz), potencia frigorífica 9 kW (temperatura de bulbo seco del aire interior 27°C, temperatura de bulbo húmedo del aire interior 19°C, temperatura de bulbo seco del aire exterior 35°C), potencia calorífica 10 kW (temperatura de bulbo seco del aire interior 20°C, temperatura de bulbo seco del aire exterior 7°C), consumo eléctrico en refrigeración 213 W, consumo eléctrico en calefacción 209 W, presión sonora a velocidad alta 35 dBA, caudal de aire a velocidad alta 19,5 m³/min, de 245x1000x800 mm, peso 36,6 kg, con ventilador con regulación Inverter (la presión estática del ventilador se ajusta automáticamente a la pérdida de carga real en los conductos) y presión estática disponible de 40 a 150 Pa, válvula de expansión electrónica, bomba de drenaje, aspiración de aire trasera o inferior, bloque de terminales F1-F2 para cable de 2 hilos de transmisión y control (bus D-III Net) a unidad exterior, control por microprocesador y filtro de aire de succión. Regulación: control remoto multifunción, modelo Madoka BRC1H52W. Incluso elementos para suspensión del techo.

| Medición | Uds. | Parcial |
|---|---|---|
| Resto Centro | 1 | 1.000 |
| Total |  | 1 |

**10.01.04** ud UD INT CLIMATIZACION DAIKIN FXZA25A CASSETTE TECHO - 2,8kW
1 ud × 1902.3 = 1902.30
Unidad interior de aire acondicionado, para sistema VRV-5 (Volumen de Refrigerante Variable), para gas R-32, de cassette de 4 vías, adaptable a panel modular para techo estándar de 600x600 mm, modelo FXZA25A "DAIKIN", alimentación monofásica (230V/50Hz), potencia frigorífica 2,8 kW (temperatura de bulbo seco del aire interior 27°C, temperatura de bulbo húmedo del aire interior 19°C, temperatura de bulbo seco del aire exterior 35°C), potencia calorífica 3,2 kW (temperatura de bulbo seco del aire interior 20°C, temperatura de bulbo seco del aire exterior 7°C), consumo eléctrico en refrigeración 43 W, consumo eléctrico en calefacción 36 W, presión sonora a velocidad baja 25,5 dBA, caudal de aire a velocidad alta 9 m³/min, de 260x575x575 mm (de perfil bajo), peso 15,5 kg, válvula de expansión electrónica, bomba de drenaje, bloque de terminales F1-F2 para cable de 2 hilos de transmisión y control (bus D-III Net) a unidad exterior, control por microprocesador, orientación vertical automática (distribución uniforme del aire), señal de limpieza de filtro y filtro de aire de succión, con posibilidad de cerrar una o dos vías de impulsión para facilitar la instalación en ángulos y pasillos; panel decorativo para unidad de aire acondicionado de cassette de 4 vías FXZQ-A, modelo BYFQ60C4W. Regulación: control remoto multifunción, modelo Madoka BRC1H52W. Incluso elementos para suspensión del techo.

| Medición | Uds. | Parcial |
|---|---|---|
| Sala individual | 1 | 1.000 |
| Total |  | 1 |

**10.01.05** m2 CONDUCTO ISOVER CLIMAVER PLUS R
46.62 m2 × 39.9 = 1860.14
Suministro e instalación de CONDUCTO RÍGIDO DE LANA DE VIDRIO autoportante de la marca ISOVER modelo CLIMAVER PLUS-R o equivalente a aprobar por la dirección facultativa; para la distribución de aire climatizado ejecutado en lana de vidrio de alta densidad revestido por exterior con un complejo triplex formado por lámina de aluminio visto, refuerzo de malla de vidrio y kraftt, por el interior incorpora lámina de aluminio y kraftt incluso revistiendo su "canto macho", aporta altos rendimientos térmicos y acústicos, conductividad térmica 0.032 W/(m·K) a 10 ºC, reacción al fuego M1 y clasificación F0 al índice de humos.
Incluso transporte, montaje, parte proporcional de accesorios tales como codos, tes, entronques, tolvas, embocaduras, derivaciones, reducciones, sellado de juntas, manguitos, soportes, elementos de fijación y piezas especiales de remate de montaje, acoplamiento a difusores y rejillas, pequeño material auxiliar, pruebas de funcionamiento y puesta en servicio. Todo ello realizado según normativa vigente. Medida la unidad totalmente ejecutada en obra.

| Medición | Uds. | Largo | Alto | Parcial |
|---|---|---|---|---|
| Clima aporte | 1 | 17.85 | 1 | 17.850 |
|  | 1 | 4.7 | 1 | 4.700 |
|  | 1 | 10.54 | 1 | 10.540 |
| Clima retorno | 1 | 7 | 1 | 7.000 |
|  | 1 | 6.53 | 1 | 6.530 |
| Total |  |  |  | 46.62 |

**10.01.06** m. CONDUCTO CIRCULAR
12 m. × 30.35 = 364.20
Conducto , para distribución de ventilacion y climatización, resistencia al fuego M1 y temperaturas de uso entre -20ºC y 250ºC, i/p.p. de corte, derivaciones, instalación y costes indirectos.

| Código | Ud | Descripción | Rendimiento | Precio |
|---|---|---|---|---|
| O01OB170 | h. | Oficial 1ª fontanero calefactor (mano de obra; 14/02/2008) | 0 | 0 |
| P21CF170 | m. | Conducto (material; 14/02/2008) | 0 | 0 |
| P21CF220 | ud | Manguito corona (material; 14/02/2008) | 0 | 0 |

Claves: banda, conducción, flexible, diámetro, distribución, aire, derivación, aluminio, poliéster, resistencia, fuego, temperatura, corte, alambre, espira

| Medición | Uds. | Largo | Parcial |
|---|---|---|---|
| Sala grupal | 6 | 1 | 6.000 |
| Vestibulo y acceso | 5 | 1 | 5.000 |
| Vestuario | 1 | 1 | 1.000 |
| Total |  |  | 12 |

**10.01.07** ud DIFUSOR IMPULSION MADEL DCN+R3E+PFLEX+AA D=355mm
12 ud × 133.25 = 1599.00
Suministro e instalación de DIFUSOR DE IMPULSION de características físicas y técnicas iguales o superiores a las de la marca MADEL modelo DCN+R3E+PFLEX+AA de 355 mm de diámetro o equivalente a aprobar por la Dirección Facultativam, con acabado color RAL 9010, con regulador de caudal tipo mariposa y cuello de montaje para instalar en falso con conducto flexible, instalado, homologado, según normas UNE.
Incluso transporte, montaje, parte proporcional de accesorios tales como sellado de juntas, puente de montaje, marco, soportes, elementos de fijación y piezas especiales de remate de montaje, conexión a red de conductos, pequeño material auxiliar, pruebas de funcionamiento y puesta en servicio. Todo ello según normativa vigente. Medida la unidad totalmente instalada y funcionando.

| Medición | Uds. | Parcial |
|---|---|---|
| Sala grupal | 6 | 6.000 |
| Vestibulo | 2 | 2.000 |
| Acceso | 3 | 3.000 |
| Vestuario | 1 | 1.000 |
| Total |  | 12 |

**10.01.08** ud REJILLA INTERIOR RETORNO CLIMA
2 ud × 74.6 = 149.20
Rejilla de aluminio extruido, lacado RAL 9010, con lamas horizontales regulables individualmente, dimension indicada por instalador (mínimo 500x150mm), fijación mediante tornillos vistos, montada en conducto metálico rectangular. Incluso accesorios de montaje y elementos de fijación.

| Código | Ud | Descripción | Rendimiento | Precio |
|---|---|---|---|---|
| O01OB170 | h. | Oficial 1ª fontanero calefactor | 0 | 0 |
| P21RS0102 | ud | Rejilla (material; 19/12/2022) | 0 | 0 |

Claves: norma, horizontal, rejilla, impulsión, lámina, deflector, aluminio, extruido, homologado, fijación, simple, individual

| Medición | Uds. | Parcial |
|---|---|---|
| Sala grupal | 1 | 1.000 |
| Vestibulo aseos | 1 | 1.000 |
| Total |  | 2 |

**10.01.09** m TUBERIA FRIGORÍFICA 3/8" CON AISLAMIENTO
20 m × 14.2 = 284.00
Suministro e instalación de tubería frigorífica de cobre deshidratado de diámetro 3/8", con aislamiento mediante coquilla elastomérica Armaflex-AF de grado de combustibilidad M1 y espesores según normativa vigente, terminado con pintura armafinish en tramos que discurran por el exterior. Incluso transporte, montaje, parte proporcional de accesorios, colectores, y pequeño material auxiliar. Todo ello según normativa vigente. Medida la unidad totalmente ejecutada en obra.

**10.01.10** m TUBERIA FRIGORÍFICA 1/2" CON AISLAMIENTO
15 m × 15.2 = 228.00
Suministro e instalación de tubería frigorífica de cobre deshidratado de diámetro 1/2", con aislamiento mediante coquilla elastomérica Armaflex-AF de grado de combustibilidad M1 y espesores según normativa vigente, terminado con pintura armafinish en tramos que discurran por el exterior. Incluso transporte, montaje, parte proporcional de accesorios, colectores, y pequeño material auxiliar. Todo ello según normativa vigente. Medida la unidad totalmente ejecutada en obra.

**10.01.11** m TUBERIA FRIGORÍFICA 1/4" CON AISLAMIENTO
15 m × 13.55 = 203.25
Suministro e instalación de tubería frigorífica de cobre deshidratado de diámetro 1/4", con aislamiento mediante coquilla elastomérica Armaflex-AF de grado de combustibilidad M1 y espesores según normativa vigente, terminado con pintura armafinish en tramos que discurran por el exterior. Incluso transporte, montaje, parte proporcional de accesorios, colectores, y pequeño material auxiliar. Todo ello según normativa vigente. Medida la unidad totalmente ejecutada en obra.

**10.01.12** m TUBERIA FRIGORÍFICA 5/8" CON AISLAMIENTO
20 m × 21.3 = 426.00
Suministro e instalación de tubería frigorífica de cobre deshidratado de diámetro 5/8", con aislamiento mediante coquilla elastomérica Armaflex-AF de grado de combustibilidad M1 y espesores según normativa vigente, terminado con pintura armafinish en tramos que discurran por el exterior. Incluso transporte, montaje, parte proporcional de accesorios, colectores, y pequeño material auxiliar. Todo ello según normativa vigente. Medida la unidad totalmente ejecutada en obra.

**10.01.13** ud DESAGÜE PVC D=32mm EQUIPO CLIMATIZACIÓN
13.4 ud × 20.25 = 271.35
Suministro e instalación de desagüe de unidad interior de climatización mediante tubería de PVC serie B, de 32 mm de diámetro, con p.p. de piexas especiales de PVC y con unión pegada, hasta conexión con la bajante o colector de la red de evacuación más cercano; y con sifón individual registrable de PVC tipo L con salida horizontal de 32 mm de diámetro y registro inferior, con uniones roscadas o pegadas.
Incluso transporte, montaje, parte proporcional de accesorios, y pequeño material auxiliar, pruebas y puesta en servicio. Todo ello según normativa vigente. Medida la unidad totalmente ejecutada en obra.

| Medición | Uds. | Largo | Parcial |
|---|---|---|---|
| Desagues | 1 | 9.8 | 9.800 |
|  | 1 | 3.6 | 3.600 |
| Total |  |  | 13.4 |

**10.01.14** m INTERCONEXIÓN UNIDADES
75 m × 4.15 = 311.25
Cable bus de comunicaciones, de manguera sin apantallar, de 2 hilos, de 1 mm² de sección por hilo, sin polaridad, sobre bandeja tipo rejiband.

**10.01.15** ud DERIVACIONES JUNTA REFNET
2 ud × 275.7 = 551.40
Derivación de línea frigorífica formada por conjunto de dos juntas Refnet, una para la línea de líquido y otra para la línea de gas, para sistema VRV-IV (Volumen de Refrigerante Variable).

**10.01.16** ud TERMOSTATO
3 ud × 178.5 = 535.50
Termostato programador, digital, con comunicación por cable. Totalmente instalado y en funcionamiento.

| Medición | Uds. | Parcial |
|---|---|---|
| Sala Grupal | 1 | 1.000 |
| Sala individual | 1 | 1.000 |
| Recepción | 1 | 1.000 |
| Total |  | 3 |

**10.01.18** kg CARGA DE GAS REFRIGERANTE R-32
10 kg × 97.8 = 978.00
kg. Carga de la instalación con gas refrigerante R-32.

**10.02.01** ud RECUPERADOR DE CALOR 1500 m3/h
1 ud × 6234.3 = 6234.30
Recuperador entálpico aire-aire, modelo VAM1500J8 "DAIKIN", eficiencia de recuperación calorífica a velocidad alta 84,8%, caudal de aire a velocidad máxima 1500 m³/h, presión de aire a velocidad máxima 90 Pa, consumo eléctrico a velocidad alta 384 W, dimensiones 731x1172x1354 mm, peso 157 kg, presión sonora a velocidad máxima 42 dBA, alimentación monofásica (230V/50Hz), con conexiones de 350 mm de diámetro, intercambiador de calor de alta eficiencia, prefiltros de aire, ventiladores con motor DC de 3 velocidades, con cambio de modo automático de operación de recuperación a free-cooling y posibilidad de control domótico. Accesorios: dos juegos de filtros de aire. Instalación en falso techo. Incluso elementos para suspensión del techo.

| Medición | Uds. | Parcial |
|---|---|---|
| Sala individual | 1 | 1.000 |
| Total |  | 1 |

**10.02.02** m2 CONDUCTO ISOVER CLIMAVER PLUS R VENT.
64.66 m2 × 39.9 = 2579.93
Suministro e instalación de CONDUCTO RÍGIDO DE LANA DE VIDRIO autoportante de la marca ISOVER modelo CLIMAVER PLUS-R o equivalente a aprobar por la dirección facultativa; para la distribución de aire climatizado ejecutado en lana de vidrio de alta densidad revestido por exterior con un complejo triplex formado por lámina de aluminio visto, refuerzo de malla de vidrio y kraftt, por el interior incorpora lámina de aluminio y kraftt incluso revistiendo su "canto macho", aporta altos rendimientos térmicos y acústicos, conductividad térmica 0.032 W/(m·K) a 10 ºC, reacción al fuego M1 y clasificación F0 al índice de humos.
Incluso transporte, montaje, parte proporcional de accesorios tales como codos, tes, entronques, tolvas, embocaduras, derivaciones, reducciones, sellado de juntas, manguitos, soportes, elementos de fijación y piezas especiales de remate de montaje, acoplamiento a difusores y rejillas, pequeño material auxiliar, pruebas de funcionamiento y puesta en servicio. Todo ello realizado según normativa vigente. Medida la unidad totalmente ejecutada en obra.

| Medición | Uds. | Largo | Alto | Parcial |
|---|---|---|---|---|
| Vent aporte | 1 | 14.62 | 1 | 14.620 |
|  | 1 | 2.05 | 1 | 2.050 |
| Vent extracc | 1 | 25.8 | 1 | 25.800 |
|  | 1 | 7.59 | 1 | 7.590 |
|  | 1 | 3.43 | 1 | 3.430 |
|  | 1 | 11.17 | 1 | 11.170 |
| Total |  |  |  | 64.66 |

**10.02.03** ud REJILLA INTERIOR RETORNO VENT.
6 ud × 74.6 = 447.60
Rejilla de aluminio extruido, lacado RAL 9010, con lamas horizontales regulables individualmente, dimension indicada por instalador (mínimo 500x150mm) fijación mediante tornillos vistos, montada en conducto metálico rectangular. Incluso accesorios de montaje y elementos de fijación.

| Medición | Uds. | Parcial |
|---|---|---|
| Sala grupal | 4 | 4.000 |
| Acceso circulacion | 2 | 2.000 |
| Total |  | 6 |

**10.02.04** ud EXTRACTOR VENT.
4 ud × 192.7 = 770.80
Suministro e instalación de Extractor modelo SILENT-100 CDZ 8W o SIMILAR, formado por ventilador centrífugo, de dos velocidades, potencia máxima de 13 W, caudal de descarga libre 95 m³/h, nivel de presión sonora de 45 dBA, diámetro de salida 100 mm, color blanco, motor para alimentación monofásica a 230 V y 50 Hz de frecuencia, equipado con piloto indicador de acción y compuerta antirretorno. Incluso accesorios y elementos de fijación. Extracción temporizada enclavada con el encendido de la iluminación y/o detector de presencia. Totalmente instalado y en funcionamiento

| Medición | Uds. | Parcial |
|---|---|---|
| Baño 1 | 1 | 1.000 |
| Baño 2 | 1 | 1.000 |
| C Limpieza | 1 | 1.000 |
| Zona privada | 1 | 1.000 |
| Total |  | 4 |

**10.02.05** m CONDUCTO TERMOPLÁSTICO
16.9 m × 25.55 = 431.80
Conducto termoplástico ignifugado, para redes de ventilación, rectangular de dimensiones según instalador (mínimo 55x110 mm). Incl piezas de conexion. Totalmente instalado.

| Medición | Uds. | Largo | Parcial |
|---|---|---|---|
| ramales | 1 | 8.7 | 8.700 |
|  | 1 | 8.2 | 8.200 |
| Total |  |  | 16.9 |

**10.02.06** ud REJILLA TAE EXTERIOR
1 ud × 244.1 = 244.10

| Medición | Uds. | Parcial |
|---|---|---|
| Toma Aire Ext | 1 | 1.000 |
| Total |  | 1 |

**10.03.01** ud LEGALIZACIÓN CLIMATIZACIÓN Y VENTILACIÓN
1 ud × 685 = 685.00
Partida alzada de legalización de instalación, ante organismos públicos pertinentes, para obtención de boletines y correspondientes autorizaciones y licencias. Incluye proyecto visado (en caso de que aplique), de acuerdo a todos los contenidos mínimos exigibles por todos los organismos mencionados, y en base a la documentación y planos AS-BUILT a entregar por parte del adjudicatario. Incluye la firma de técnic@ competente, visados y tasas (en caso de que aplique).

## 11 ELECTRICIDAD E ILUMINACION
Importe: 23376.01

### 11.01 Electricidad e Iluminación
Importe: 22815.61

#### 11.01.01 Red de tierras
Importe: 215

**C07E120N** u PRUEBA RED DE TIERRAS EXISTENTE
1 u × 215 = 215.00
Comprobación y medida de la resistencia de puesta a tierra del edificio. La resistencia obtenida debe ser menor que los valores normativos, tal y como marca el REBT. En el caso de que la resistencia no esté dentro de los valores normativos, será responsabilidad del instalador conseguir un valor adecuado.

| Código | Ud | Descripción | Rendimiento | Precio |
|---|---|---|---|---|
| P32IE120N | u | Prueba de resistencia red de tierras existente (material; 14/02/2024) | 0 | 0 |

| Medición | Uds. | Parcial |
|---|---|---|
| General | 1 | 1.000 |
| Total |  | 1 |

#### 11.01.02 Instalaciones de enlace
Importe: 1026

**E17BDT040** m DERIVACIÓN INDIVIDUAL TRIFÁSICA 5x16 mm2
40 m × 25.65 = 1026.00
Suministro y montaje de cableado de Derivación Individual (DI) de abastecimiento eléctrico, en sistema trifásico, formado por conductor multipolar de cobre aislado para una tensión nominal de 0,6/1kV de tipo RZ1-K (AS) Cca-s1b,d1,a1 de 4x16 + TT16 mm2 de sección, no propagador de la llama ni del incendio, con baja opacidad de humos y bajo índice de acidez de los gases de la combustión; instalado bajo tubo de PVC DN63mm. Comprende todos los trabajos, materiales y medios auxiliares necesarios para dejar la unidad completa, totalmente instalada, probada y en perfecto estado de funcionamiento, según Planos y demás Documentos de Proyecto, indicaciones de la D.F. y normativa vigente. Conforme a REBT, ITC-BT-15, NTE-IEB, UNE-HD 60364-1:2009 y UNE-HD 60364-1:2009/A11:2018. Cableado conforme UNE-EN 60332-1-2-3 y UNE 21123-4:2017. Materiales con marcado CE y Declaración de Prestaciones (CPR) según Reglamento Europeo (UE) 305/2011.

| Código | Ud | Descripción | Rendimiento | Precio |
|---|---|---|---|---|
| E00A0010 | h | Oficial 1ª electricista (mano de obra; 01/01/2010) | 0 | 0 |
| E00A0020 | h | Oficial 2ª electricista (mano de obra; 01/01/2010) | 0 | 0 |
| P15NCQ070b | m | Cable Cu 0,6/1kV RZ1-K (AS) Cca-s1b,d1,a1 - 5x16 mm2 (material; 06/02/2024) | 0 | 0 |
| %PM0200 | % | Pequeño Material (06/02/2024) | 0 % |  |

#### 11.01.03 Cuadros eléctricos
Importe: 6645.2

**E17CBO200** u CUADRO GENERAL BAJA TENSIÓN (CGBT)
1 u × 6645.2 = 6645.20
Suministro y montaje de Cuadro General de Baja Tensión (CGBT), formado por caja de distribución superficie con puerta y cerradura, envolvente de tipo modular, de conformidad con la norma UNE 61439 -1/-2/-3, clase de protección I, conexión a tierra, grado de protección IP43 e IK08. con capacidad para albergar toda la aparamenta reflejada en los esquemas unifilares mas una reserva de espacio del 25%. Capacidad total mínima para 90 módulos de 18mm. Dimensión del cuadro 600mm x 800mm (medidas aproximadas). La envolvente incluye cerradura con llave. Con perfil omega y embarrado de protección, y equipado según esquemas unifilares. Totalmente instalado; i/p.p. de conexiones, bornes, pletinas y rotulación. Conforme a REBT: ITC-BT-10, ITC-BT-17, ITC-BT-25 e ITC-BT-26.
Circuitos mínimos a revisar en Obra:
C1 Alumbrado de emergencia
C2a Alumbrado interior
C2b Alumbrado interior
C3 Alumbrado exterior/publicidad
C4 Tomas fuerza 1
C5 Tomas usos varios 1
C6 Tomas usos varios 2
C7 Climatización 1
C8 Climatización 2
C9 Ventilación 1

| Código | Ud | Descripción | Rendimiento | Precio |
|---|---|---|---|---|
| E00A0010 | h | Oficial 1ª electricista | 0 | 0 |
| O01OB220 | h | Ayudante electricista (mano de obra; 10/02/2024) | 0 | 0 |
| P15FHM150N | u | Envolvente metálica (material; 13/02/2024) | 0 | 0 |
| P15FRSEUC01N | u | Aparamenta eléctrica segun Esquema Unifilar (material; 06/02/2024) | 0 | 0 |
| %PM02500250 | % | Pequeño Material (07/06/2024) | 0 % |  |

#### 11.01.04 Canalizaciones
Importe: 453.5

**11.01.04.1** m CANALIZACIÓN TUBO FLEXIBLE D=20 mm
80 m × 1.5 = 120.00
Suministro e instalación de tubo flexible corrugado de poliamida PA 6, de 20 mm de diámetro nominal, aislante y no propagador de la llama, de baja emisión de humos y sin emisión de gases tóxicos ni corrosivos, resistencia al impacto de 2 J, resistencia a compresión de 320 N y una rigidez dieléctrica de 2000 V, montado sobre falso techo o empotrado.
Gama LG-PA de PEMSA o similar.
Incluye: Limpieza. Comprobación superficie de soporte. Replanteos previos con aprobación de propiedad o la dirección facultativa. Trabajos a acualquier altura. Todos los materiales, elementos y/o accesorios necesarios para la instalación de la unidad total y correctamente finalizada. Puesta en marcha. Limpieza final, carga de residuos, llevada al punto de reciclaje.

| Medición | Uds. | Largo | Parcial |
|---|---|---|---|
| Local | 1 | 80 | 80.000 |
| Total |  |  | 80 |

**11.01.04.2** m CANALIZACIÓN TUBO FLEXIBLE D=25 mm
50 m × 1.95 = 97.50
Suministro e intalación de tubo flexible corrugado de poliamida PA 6, de 25 mm de diámetro nominal, aislante y no propagador de la llama, de baja emisión de humos y sin emisión de gases tóxicos ni corrosivos, resistencia al impacto de 2 J, resistencia a compresión de 320 N y una rigidez dieléctrica de 2000 V, montado sobre falso techo o empotrado. Gama LG-PA de PEMSA o similar.
Incluye: Limpieza. Comprobación superficie de soporte. Replanteos previos con aprobación de propiedad o la dirección facultativa. Trabajos a acualquier altura. Todos los materiales, elementos y/o accesorios necesarios para la instalación de la unidad total y correctamente finalizada. Puesta en marcha. Limpieza final, carga de residuos, llevada al punto de reciclaje.

| Medición | Uds. | Largo | Parcial |
|---|---|---|---|
| Local | 1 | 50 | 50.000 |
| Total |  |  | 50 |

**11.01.04.3** m CANALIZACIÓN TUBO FLEXIBLE D=63 mm
40 m × 5.9 = 236.00
Suministro y montaje de Canalización de tubo flexible de PVC, de diámetro 63 mm. Instalado en falso techo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| E00A0010 | h | Oficial 1ª electricista | 0 | 0 |
| O01OB220 | h | Ayudante electricista | 0 | 0 |
| MN2624502490 | m | TUBO FLEXIBLE D=63 MM (material; 29/07/2024) | 0 | 0 |
| %PM0500 | % | Pequeño Material (06/02/2024) | 0 % |  |

#### 11.01.05 Circuitos interiores
Importe: 1634

**E01JBBA0010** m CIRCUITO MONOFASICO 2x1,5+TTx1,5 (07Z1-K)
130 m × 2.65 = 344.50
Suministro y montaje de circuito monofásico realizado con tubo PVC corrugado M 20, conductores de cobre flexible de 1,5 mm2, aislamiento 07Z1-K 750 V (clase de reacción al fuego mínima Cca-s1b,d1,a1 y libre de halógenos), en sistema monofásico (fase, neutro y tierra), incluido p./p. de cajas de registro, regletas de conexión y pequeño material. Comprende todos los trabajos, materiales y medios auxiliares necesarios para dejar la unidad completa, totalmente instalada, probada y en perfecto estado de funcionamiento, según Planos y demás Documentos de Proyecto, indicaciones de la D.F. y normativa vigente.

| Código | Ud | Descripción | Rendimiento | Precio |
|---|---|---|---|---|
| E00A0010 | h | Oficial 1ª electricista | 0 | 0 |
| E00A0020 | h | Oficial 2ª electricista | 0 | 0 |
| E00BA0010 | m | Cond.aisla. H07Z1-K 750 V 1,5 mm2 Cu (material; 19/06/2024) | 0 | 0 |
| E00C0020 | m | Tubo PVC corrugado DN20 (material; 30/08/2018) | 0 | 0 |
| %E00Y0010 | % | PEQUEÑO MATERIAL (21/02/2025) | 0 % |  |

**E01JBBA0020** m CIRCUITO MONOFASICO 2x2,5+TTx2,5 (07Z1-K)
250 m × 3.25 = 812.50
Suministro y montaje de circuito monofásico realizado con tubo PVC corrugado M 20, conductores de cobre flexible de 2,5 mm2, aislamiento 07Z1-K 750 V (clase de reacción al fuego mínima Cca-s1b,d1,a1 y libre de halógenos), en sistema monofásico (fase, neutro y tierra), incluido p./p. de cajas de registro, regletas de conexión y pequeño material. Comprende todos los trabajos, materiales y medios auxiliares necesarios para dejar la unidad completa, totalmente instalada, probada y en perfecto estado de funcionamiento, según Planos y demás Documentos de Proyecto, indicaciones de la D.F. y normativa vigente.

| Código | Ud | Descripción | Rendimiento | Precio |
|---|---|---|---|---|
| E00A0010 | h | Oficial 1ª electricista | 0 | 0 |
| E00A0020 | h | Oficial 2ª electricista | 0 | 0 |
| E00BA0020 | m | Cond. aisla. H07Z1-k 750 V 2,5 mm2 Cu (material; 19/06/2024) | 0 | 0 |
| E00C0020 | m | Tubo PVC corrugado DN20 | 0 | 0 |
| %E00Y0010 | % | Pequeño Material | 0 % |  |

**E01JBDE0020** m CIRCUITO MONOFÁSICO 2x2,5+TTx2,5 (RZ1-K)
45 m × 3.45 = 155.25
Suministro y montaje de circuito monofásico realizado con tubo PVC corrugado M 25, conductores de cobre flexible de 2,5 mm2, aislamiento RZ1-K 0,6/1 KV (clase de reacción al fuego mínima Cca-s1b,d1,a1 y libre de halógenos), en sistema monofásico (fase, neutro y tierra), incluido p./p. de cajas de registro, regletas de conexión y pequeño material. Comprende todos los trabajos, materiales y medios auxiliares necesarios para dejar la unidad completa, totalmente instalada, probada y en perfecto estado de funcionamiento, según Planos y demás Documentos de Proyecto, indicaciones de la D.F. y normativa vigente.

| Código | Ud | Descripción | Rendimiento | Precio |
|---|---|---|---|---|
| E00A0010 | h | Oficial 1ª electricista | 0 | 0 |
| E00A0020 | h | Oficial 2ª electricista | 0 | 0 |
| E00BB0120 | m | Conductor multipolar 3x2,5 mm² 0,6/ 1 kV RZ1-K Cu (material; 19/06/2024) | 0 | 0 |
| %E00Y0010 | % | Pequeño Material | 0 % |  |

**E01JBDH0040B** m CIRCUITO MONOFÁSICO 2x6+TTx6 (RZ1-K)
45 m × 7.15 = 321.75
Suministro y montaje de circuito monofásico realizado con tubo PVC corrugado M 32, conductores de cobre flexible de 6 mm2, aislamiento RZ1-K 0.6/1 kV (clase de reacción al fuego mínima Cca-s1b,d1,a1 y libre de halógenos), en sistema monofasico (fase, neutro y tierra), incluido p./p. de cajas de registro, regletas de conexion y pequeño material. Comprende todos los trabajos, materiales y medios auxiliares necesarios para dejar la unidad completa, totalmente instalada, probada y en perfecto estado de funcionamiento, segun Planos y demas Documentos de Proyecto, indicaciones de la D.F. y normativa vigente.

| Código | Ud | Descripción | Rendimiento | Precio |
|---|---|---|---|---|
| E00A0010 | h | Oficial 1ª electricista | 0 | 0 |
| E00A0020 | h | Oficial 2ª electricista | 0 | 0 |
| E00BB0140 | m | Conductor multipolar 5x6 mm² 0,6/ 1 kV RZ1-K Cu (material; 28/04/2025) | 0 | 0 |
| %E00Y0010 | % | Pequeño Material | 0 % |  |

#### 11.01.06 Mecanismos
Importe: 3300

**E17MNB140** u BASE DE ENCHUFE 16A BJC IRIS BLANCO
14 u × 38.6 = 540.40
Suministro y montaje de base de enchufe con toma de tierra de 16A, de sistema Schuko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos (material; 14/02/2024) | 0 | 0 |
| P15NG020 | m | Cable Cu 450/750V H07VZ1-K (AS) B2ca-s1a,d1,a1 - 1x2,5 mm2 (material; 14/02/2024) | 0 | 0 |
| P15GK050 | u | Caja mecanismo empotrar (material; 14/05/2024) | 0 | 0 |
| P15MAB010 | u | Marco individual mecanismo gama media (material; 14/05/2024) | 0 | 0 |
| P15MAB180 | u | Base de enchufe 16A gama media (material; 14/05/2024) | 0 | 0 |
| %PM01000100 | % | Pequeño Material (07/06/2024) | 0 % |  |

| Medición | Uds. | Parcial |
|---|---|---|
| Sala grupal | 2 | 2.000 |
| a nivel falso techo | 2 | 2.000 |
| Vestuario- probadores | 2 | 2.000 |
| Sala privada | 1 | 1.000 |
| a nivel falso techo | 1 | 1.000 |
| Area agua | 1 | 1.000 |
| a nivel falso techo | 1 | 1.000 |
| C limpieza | 1 | 1.000 |
| Baño adaptado | 1 | 1.000 |
| Baño 2 | 1 | 1.000 |
| Termo eléctrico | 1 | 1.000 |
| Total |  | 14 |

**E17MNB140N** u BASE DE ENCHUFE DOBLE 16A BJC IRIS BLANCO
7 u × 49.9 = 349.30
Suministro y montaje de base de enchufe doble con toma de tierra de 16A, de sistema Schuko universal, montaje empotrado, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos | 0 | 0 |
| P15NG020 | m | Cable Cu 450/750V H07VZ1-K (AS) B2ca-s1a,d1,a1 - 1x2,5 mm2 | 0 | 0 |
| P15GK050 | u | Caja mecanismo empotrar | 0 | 0 |
| P15MAB180 | u | Base de enchufe 16A gama media | 0 | 0 |
| P15MAB010D | u | Marco doble mecanismo gama media (material; 17/05/2024) | 0 | 0 |
| %PM01000100 | % | Pequeño Material | 0 % |  |

| Medición | Uds. | Parcial |
|---|---|---|
| Vestuario- probadores | 2 | 2.000 |
| Area Cafetera | 1 | 1.000 |
| Recepción | 2 | 2.000 |
| Zona privada | 2 | 2.000 |
| Total |  | 7 |

**E17MNB140N3** u BASE DE ENCHUFE TRIPLE 16A BJC IRIS BLANCO
4 u × 62.4 = 249.60
Suministro y montaje de base de enchufe triple con toma de tierra de 16A, de sistema Schuko universal, montaje empotrado en mueble, realizada con tubo PVC corrugado reforzado libre de halógenos M20 mm, cableado formado por conductores unipolares de cobre aislados para una tensión nominal de 450/750V de tipo H07Z1-K (AS) Cca-s1a,d1,a1 de 2,5 mm2 de sección, mecanismo de base de enchufe de 16A serie BJC IRIS en acabado color blanco. Marca y modelo a aprobar por la propiedad o equipo de interiorismo. Totalmente montado e instalado; i/p.p. de caja de mecanismo universal con tornillos, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos | 0 | 0 |
| P15NG020 | m | Cable Cu 450/750V H07VZ1-K (AS) B2ca-s1a,d1,a1 - 1x2,5 mm2 | 0 | 0 |
| P15GK050 | u | Caja mecanismo empotrar | 0 | 0 |
| P15MAB180 | u | Base de enchufe 16A gama media | 0 | 0 |
| P15MAB010D | u | Marco doble mecanismo gama media | 0 | 0 |
| %PM01000100 | % | Pequeño Material | 0 % |  |

| Medición | Uds. | Parcial |
|---|---|---|
| Recepción | 2 | 2.000 |
| Zona privada | 2 | 2.000 |
| Total |  | 4 |

**E17MNB140PMR** u KIT ALARMA ACCESIBLE ASEOS PMR
1 u × 381.2 = 381.20
Suministro y montaje de Kit completo de alarma para aseos accesibles PMR en locales de pública concurrencia. Totalmente montado e instalado; i/p.p. de caja de mecanismo universal con tornillos, mecanismos, cableado, tubo, conexiones y medios auxiliares (excepto elevación y/o transporte). Conforme a REBT: ITC-BT-19, ITC-BT-20, ITC-BT-21 e ITC-BT-25 a 27 o ITC-BT-28 (s/uso), a NTE-IEB y a norma UNE 20315-1-1:2017. Materiales con marcado CE y Declaración de Prestaciones (CPR) según Reglamento Europeo (UE) 305/2011.

| Código | Ud | Descripción | Rendimiento | Precio |
|---|---|---|---|---|
| E00A0010 | h | Oficial 1ª electricista | 0 | 0 |
| O01OB220 | h | Ayudante electricista | 0 | 0 |
| P15UCH020 | m | Tubo flex. PVC corrug. reforz. M20 mm libre halógenos | 0 | 0 |
| P15NG020 | m | Cable Cu 450/750V H07VZ1-K (AS) B2ca-s1a,d1,a1 - 1x2,5 mm2 | 0 | 0 |
| P15GK050 | u | Caja mecanismo empotrar | 0 | 0 |
| P15MAB010 | u | Marco individual mecanismo gama media | 0 | 0 |
| P15MAB180pmr | u | Kit alarma PMR (material; 14/05/2024) | 0 | 0 |
| %PM01000100 | % | Pequeño Material | 0 % |  |

**E17CEM080N** m PUNTO ALIMENTACIÓN A EQUIPO MONOFÁSICO 3x2,5 mm2 (AS)
3 m × 68.8 = 206.40
Suministro y montaje de punto alimentación a equipo formado por conductores unipolares de cobre aislados H07Z1-K (AS) 3x2,5 mm2, para una tensión nominal de 450/750 V, no propagadores del incendio y con emisión de humos y opacidad reducida, realizado con tubo PVC corrugado reforzado libre de halógenos M20 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0 | 0 |
| E00A0020 | h | Oficial 2ª electricista | 0 | 0 |
| P15UCH020 | m | Tubo flex. PVC corrug. reforz. M20 mm libre halógenos | 0 | 0 |
| P15NG020 | m | Cable Cu 450/750V H07VZ1-K (AS) B2ca-s1a,d1,a1 - 1x2,5 mm2 | 0 | 0 |
| %PM05000500 | % | Pequeño Material (07/06/2024) | 0 % |  |

**E17CEM080N6** m PUNTO ALIMENTACIÓN A EQUIPO MONOFÁSICO 3x6 mm2 (AS)
1 m × 182.6 = 182.60
Suministro y montaje de punto alimentación a equipo formado por conductores unipolares de cobre aislados RZ1-K (AS) 3x6 mm2, para una tensión nominal de 0,6/1 kV, no propagadores del incendio y con emisión de humos y opacidad reducida, realizado con tubo PVC corrugado reforzado libre de halógenos M32 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0 | 0 |
| E00A0020 | h | Oficial 2ª electricista | 0 | 0 |
| P15UCH02032 | m | Tubo flex. PVC corrug. reforz. M32 mm libre halógenos (material; 14/02/2024) | 0 | 0 |
| P15NG020b | m | Cable Cu 0.6/1kV RZ1-K (AS) C2ca-s1a,d1,a1 - 1x6 mm2 (material; 14/02/2024) | 0 | 0 |
| %PM05000500 | % | Pequeño Material | 0 % |  |

**E17CEM080N10** m PUNTO ALIMENTACIÓN A EQUIPO MONOFÁSICO 3x10 mm2 (AS)
1 m × 312.3 = 312.30
Suministro y montaje de punto alimentación a equipo formado por conductores unipolares de cobre aislados RZ1-K (AS) 3x10 mm2, para una tensión nominal de 0,6/1 kV, no propagadores del incendio y con emisión de humos y opacidad reducida, realizado con tubo PVC corrugado reforzado libre de halógenos M40 empotrado, en sistema monofásico (fase, neutro y protección), incluido p.p./ de cajas de registro y regletas de conexión. Instalación y conexionado conforme a REBT, a la NTE-IEB y a las UNE-HD 60364-1:2009 y UNE-HD 60364-1:2009/A11:2018. Circuito conforme a ITC-BT-28 en instalaciones en locales de pública concurrencia. Materiales con marcado CE y Declaración de Prestaciones (CPR) según Reglamento Europeo (UE) 305/2011.

| Código | Ud | Descripción | Rendimiento | Precio |
|---|---|---|---|---|
| E00A0010 | h | Oficial 1ª electricista | 0 | 0 |
| E00A0020 | h | Oficial 2ª electricista | 0 | 0 |
| P15UCH02040 | m | Tubo flex. PVC corrug. reforz. M40 mm libre halógenos (material; 14/02/2024) | 0 | 0 |
| P15NG02010 | m | Cable Cu 0.6/1kV RZ1-K (AS) C2ca-s1a,d1,a1 - 1x10 mm2 (material; 14/02/2024) | 0 | 0 |
| %PM05000500 | % | Pequeño Material | 0 % |  |

**E17MNB010** u PUNTO LUZ SENCILLO BJC IRIS BLANCO
7 u × 31.1 = 217.70
Suministro y montaje de Punto de luz sencillo unipolar, realizado con tubo PVC corrugado reforzado libre de halógenos M20 mm, cableado formado por conductores unipolares de cobre aislados para una tensión nominal de 450/750V de tipo H07Z1-K (AS) Cca-s1a,d1,a1 de 1,5 mm2 de sección, y mecanismo de interruptor unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos (material; 12/05/2024) | 0 | 0 |
| P15NG010 | m | Cable Cu 450/750V H07VZ1-K (AS) B2ca-s1b,d1,a1 - 1x1,5 mm2 (material; 17/05/2024) | 0 | 0 |
| P15GK050 | u | Caja mecanismo empotrar | 0 | 0 |
| P15MAB010 | u | Marco individual mecanismo gama media | 0 | 0 |
| P15MAB050 | u | Interruptor / conmutador gama básica (material; 13/05/2024) | 0 | 0 |
| %PM01000100 | % | Pequeño Material | 0 % |  |

| Medición | Uds. | Parcial |
|---|---|---|
| Sala grupal | 1 | 1.000 |
| Vestuarios | 2 | 2.000 |
| Zona privada | 1 | 1.000 |
| C limpieza | 1 | 1.000 |
| Baño adaptado | 1 | 1.000 |
| Baño 2 | 1 | 1.000 |
| Total |  | 7 |

**E17MNB010D** u PUNTO LUZ DOBLE BJC IRIS BLANCO
5 u × 45.6 = 228.00
Suministro y montaje de Punto de luz doble unipolar, realizado con tubo PVC corrugado reforzado libre de halógenos M20 mm, cableado formado por conductores unipolares de cobre aislados para una tensión nominal de 450/750V de tipo H07Z1-K (AS) Cca-s1a,d1,a1 de 1,5 mm2 de sección, y mecanismo de interruptor unipolar, serie BJC IRIS en acabado color blanco. Marca y modelo a aprobar por la propiedad o equipo de interiorismo. Totalmente montado e instalado; i/p.p. de caja de mecanismo universal con tornillos, conexiones y medios auxiliares (excepto elevación y/o transporte). Conforme a REBT: ITC-BT-19, ITC-BT-20, ITC-BT-21 e ITC-BT-25 a 27 o ITC-BT-28 (s/uso), a NTE-IEB y a normas UNE-EN 60669-1:2018 y UNE-EN 60669-1:2018/AC:2020-02. Materiales con marcado CE y Declaración de Prestaciones.

| Medición | Uds. | Parcial |
|---|---|---|
| Sala grupal | 1 | 1.000 |
| Sala privada | 1 | 1.000 |
| Recepción | 3 | 3.000 |
| Total |  | 5 |

**E17MAA005** u PUNTO LUZ ADICIONAL
8 u × 31.1 = 248.80
Suministro y montaje de Punto de luz adicional, realizado con tubo PVC corrugado reforzado libre de halógenos M20 mm, y cableado formado por conductores unipolares de cobre aislados para una tensión nominal de 450/750V de tipo H07Z1-K (AS) Cca-s1a,d1,a1 de 1,5 mm2 de sección, sin mecanismo. Totalmente montado e instalado; i/p.p. de caja de conexiones y medios auxiliares (excepto elevación y/o transporte). Conforme a REBT: ITC-BT-19, ITC-BT-20, ITC-BT-21 e ITC-BT-25 a 27 o ITC-BT-28 (s/uso), NTE-IEB y normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| %PM01000100 | % | Pequeño Material | 0 % |  |

| Medición | Uds. | Parcial |
|---|---|---|
| Publicidad Exterior | 2 | 2.000 |
| Espejos baños | 2 | 2.000 |
| Extractores | 4 | 4.000 |
| Total |  | 8 |

**E17MNB010EM** u PUNTO LUZ EMERGENCIA
14 u × 23.2 = 324.80
Suministro y montaje de Punto de luz sencillo unipolar, realizado con tubo PVC corrugado reforzado libre de halógenos M20 mm, cableado formado por conductores unipolares de cobre aislados para una tensión nominal de 450/750V de tipo H07Z1-K (AS) Cca-s1a,d1,a1 de 1,5 mm2 de sección. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| %PM01000100 | % | Pequeño Material | 0 % |  |

**E17MNB0PL** u PULSADOR APERTURA PUERTA BJC IRIS ACERO NEPTUNO
1 u × 58.9 = 58.90
Suministro y montaje de punto para pulsador para apertura remota de puerta sencillo unipolar, realizado con tubo PVC corrugado reforzado libre de halógenos M20 mm, cableado formado por conductores unipolares de cobre aislados para una tensión nominal de 450/750V de tipo H07Z1-K (AS) Cca-s1a,d1,a1 de 2,5 mm2 de sección, y mecanismo de pulsador unipolar, serie BJC IRIS en acabado color Acero Neptuno. Marca y modelo a aprobar por la propiedad o equipo de interiorismo. Totalmente montado e instalado; i/p.p. de caja de mecanismo universal con tornillos, conexiones y medios auxiliares (excepto elevación y/o transporte). Conforme a REBT: ITC-BT-19, ITC-BT-20, ITC-BT-21 e ITC-BT-25 a 27 o ITC-BT-28 (s/uso), a NTE-IEB y a normas UNE-EN 60669-1:2018 y UNE-EN 60669-1:2018/AC:2020-02. Materiales con marcado CE y Declaración de Prestaciones (CPR) según Reglamento Europeo (UE) 305/2011.

| Código | Ud | Descripción | Rendimiento | Precio |
|---|---|---|---|---|
| E00A0010 | h | Oficial 1ª electricista | 0 | 0 |
| O01OB220 | h | Ayudante electricista | 0 | 0 |
| P15UCH010 | m | Tubo flex. PVC corrug. reforz. M16 mm libre halógenos | 0 | 0 |
| P15NG010 | m | Cable Cu 450/750V H07VZ1-K (AS) B2ca-s1b,d1,a1 - 1x1,5 mm2 | 0 | 0 |
| P15GK050 | u | Caja mecanismo empotrar | 0 | 0 |
| P15MAB010 | u | Marco individual mecanismo gama media | 0 | 0 |
| P15MAB050 | u | Interruptor / conmutador gama básica | 0 | 0 |
| %PM01000100 | % | Pequeño Material | 0 % |  |

#### 11.01.07 Iluminación normal
Importe: 7147.81

**E18IDF350MS31** u FOCO LED ORIENTABLE 20W 3000K 24V IP20
6 u × 58.1 = 348.60
Suministro y montaje de foco LED orientable 20W 3000K 24V IP20 24º. Material aluminio. Según proyecto específico de iluminación e interiorismo. Marca y modelo a aprobar por la propiedad o equipo de interiorismo. Con marcado CE según Reglamento (UE) 305/2011. Instalado incluyendo accesorios de montaje, fuente de alimentación (si necesita), lámpara, LEDs, medios auxiliares, replanteo y conexionado, conforme al CTE DB-HE-3, CTE DB-SUA-4 y NTE-IEI.

| Código | Ud | Descripción | Rendimiento | Precio |
|---|---|---|---|---|
| E00A0010 | h | Oficial 1ª electricista | 0 | 0 |
| P16BN14MS311 | u | FOCO LED ORIENTABLE 20W 3000K 24V IP20 (material; 17/05/2024) | 0 | 0 |
| P01DW090 | u | Pequeño material (material; 17/05/2024) | 0 | 0 |

| Medición | Uds. | Parcial |
|---|---|---|
| Sala Grupal | 6 | 6.000 |
| Total |  | 6 |

**E18IDF350MS32** u FOCO LED ORIENTABLE 12W 3000K 24V IP20
6 u × 56.2 = 337.20
Suministro y montaje de foco LED orientable 12W 3000K 24V IP20 24º. Material aluminio. Según proyecto específico de iluminación e interiorismo. Marca y modelo a aprobar por la propiedad o equipo de interiorismo. Con marcado CE según Reglamento (UE) 305/2011. Instalado incluyendo accesorios de montaje, fuente de alimentación (si necesita), lámpara, LEDs, medios auxiliares, replanteo y conexionado, conforme al CTE DB-HE-3, CTE DB-SUA-4 y NTE-IEI.

| Código | Ud | Descripción | Rendimiento | Precio |
|---|---|---|---|---|
| E00A0010 | h | Oficial 1ª electricista | 0 | 0 |
| P16BN140bNMS3 | u | FOCO LED ORIENTABLE 12W 3000K 24V IP20 (material; 17/05/2024) | 0 | 0 |
| P01DW090 | u | Pequeño material | 0 | 0 |

| Medición | Uds. | Parcial |
|---|---|---|
| Acceso y circulacion | 4 | 4.000 |
| Recepción | 2 | 2.000 |
| Total |  | 6 |

**E18IDF350MS34** u FOCO LED FIJO 12W 3000K 24V IP20
39 u × 53.6 = 2090.40
Suministro y montaje de foco LED fijo 10W 3000K 24V IP20 38º. Material aluminio. Según proyecto específico de iluminación e interiorismo. Marca y modelo a aprobar por la propiedad o equipo de interiorismo. Con marcado CE según Reglamento (UE) 305/2011. Instalado incluyendo accesorios de montaje, fuente de alimentación (si necesita), lámpara, LEDs, medios auxiliares, replanteo y conexionado, conforme al CTE DB-HE-3, CTE DB-SUA-4 y NTE-IEI.

| Código | Ud | Descripción | Rendimiento | Precio |
|---|---|---|---|---|
| E00A0010 | h | Oficial 1ª electricista | 0 | 0 |
| P16BN14MS313 | u | FOCO LED FIJO 10W 3000K 24V IP20 (material; 17/05/2024) | 0 | 0 |
| P01DW090 | u | Pequeño material | 0 | 0 |

| Medición | Uds. | Parcial |
|---|---|---|
| Sala Grupal | 6 | 6.000 |
| Sala privada | 4 | 4.000 |
| Vestuario- probadores | 8 | 8.000 |
| Acceso y circulacion | 8 | 8.000 |
| Recepción | 2 | 2.000 |
| Zona privada | 5 | 5.000 |
| C limpieza | 1 | 1.000 |
| Baño adaptado | 2 | 2.000 |
| Baño 2 | 3 | 3.000 |
| Total |  | 39 |

**ILUNOR00MS39** m TIRA LED 14W/M 24V IP20 3000K + PERFIL + DIFUSOR.
51.4 m × 39.7 = 2040.58
Suministro y montaje de tira LED 14W/M 24V IP20 3000K con perfil y difusor. Según proyecto específico de iluminación e interiorismo. Marca y modelo a aprobar por la propiedad o equipo de interiorismo. Con marcado CE según Reglamento (UE) 305/2011. Instalado incluyendo accesorios de montaje, perfil, tira LED, difusor, tapas finales, clips, medios auxiliares, replanteo y conexionado, conforme al CTE DB-HE-3, CTE DB-SUA-4 y NTE-IEI.

| Código | Ud | Descripción | Rendimiento | Precio |
|---|---|---|---|---|
| E00A0010 | h | Oficial 1ª electricista | 0 | 0 |
| ELILU00MS399 | m | TIRA LED 14W/M 24V IP20 3000K + PERFIL + DIFUSOR. (material; 11/09/2018) | 0 | 0 |
| P01DW090 | u | Pequeño material | 0 | 0 |

| Medición | Uds. | Largo | Parcial |
|---|---|---|---|
| Sala grupal | 1 | 20.9 | 20.900 |
|  | 1 | 14.85 | 14.850 |
| Sala privada | 1 | 1.8 | 1.800 |
| Acceso y circulacion | 1 | 2 | 2.000 |
|  | 1 | 1.1 | 1.100 |
| mostrador | 2 | 1.8 | 3.600 |
| mueble fondo recepcion | 1 | 1.8 | 1.800 |
| Zona cafetera | 1 | 1.1 | 1.100 |
| Baño adaptado | 1 | 2.6 | 2.600 |
| Baño 2 | 1 | 1.65 | 1.650 |
| Total |  |  | 51.4 |

**ILUNOR00MS40B** m TIRA LED 14W/M 24V IP20 RGB + TELECOMANDO + PERFIL + DIFUSOR
34.5 m × 45.45 = 1568.03
Suministro y montaje de tira LED 14W/M 24V IP20 Flujo emitido: 500 lm/m RGB con telecomando/regulador de potencia, perfil y difusor. Según proyecto específico de iluminación e interiorismo. Marca y modelo a aprobar por la propiedad o equipo de interiorismo. Con marcado CE según Reglamento (UE) 305/2011. Instalado incluyendo accesorios de montaje, telecomando, perfil, tira LED, difusor, tapas finales, clips, medios auxiliares, replanteo y conexionado, conforme al CTE DB-HE-3, CTE DB-SUA-4 y NTE-IEI.

| Código | Ud | Descripción | Rendimiento | Precio |
|---|---|---|---|---|
| E00A0010 | h | Oficial 1ª electricista | 0 | 0 |
| ELILU00MS399b | m | TIRA LED 14W/M 24V IP20 RBG + TELECOMANDO + PERFIL + DIFUSOR (material; 11/09/2018) | 0 | 0 |
| P01DW090 | u | Pequeño material | 0 | 0 |

| Medición | Uds. | Largo | Parcial |
|---|---|---|---|
| Sala grupal | 2 | 17.25 | 34.500 |
| Total |  |  | 34.5 |

**E18IDF350MSF1** u FUENTE DE ALIMENTACIÓN LÍNEAS LED A 24V 350W
10 u × 57.85 = 578.50
Suministro y montaje de fuente de alimentación líneas LED a 24V 350W. Según proyecto específico de iluminación e interiorismo. Marca y modelo a aprobar por la propiedad o equipo de interiorismo. Con marcado CE según Reglamento (UE) 305/2011. Instalado incluyendo accesorios de montaje, medios auxiliares, replanteo y conexionado, conforme al CTE DB-HE-3, CTE DB-SUA-4 y NTE-IEI.

| Código | Ud | Descripción | Rendimiento | Precio |
|---|---|---|---|---|
| E00A0010 | h | Oficial 1ª electricista | 0 | 0 |
| P16BN140MS3F1 | u | Fuente de alimentación 24V 350W (material; 17/05/2024) | 0 | 0 |
| P01DW090 | u | Pequeño material | 0 | 0 |

| Medición | Uds. | Parcial |
|---|---|---|
|  | 5 | 5.000 |
|  | 2 | 2.000 |
|  | 1 | 1.000 |
|  | 2 | 2.000 |
| Total |  | 10 |

**E18IDF350MSFM** u MANDO DIM CCT RGB 1 ZONA
2 u × 92.25 = 184.50
Suministro y montaje de fMando DIM CCT RGB 1 zona. Según proyecto específico de iluminación e interiorismo. Marca y modelo a aprobar por la propiedad o equipo de interiorismo. Con marcado CE según Reglamento (UE) 305/2011. Instalado incluyendo accesorios de montaje, medios auxiliares, replanteo y conexionado, conforme al CTE DB-HE-3, CTE DB-SUA-4 y NTE-IEI.

| Código | Ud | Descripción | Rendimiento | Precio |
|---|---|---|---|---|
| E00A0010 | h | Oficial 1ª electricista | 0 | 0 |
| P16BN140MS3MD | u | Mando DIM CCT RGB 1 zona (material; 17/05/2024) | 0 | 0 |
| P01DW090 | u | Pequeño material | 0 | 0 |

| Medición | Uds. | Parcial |
|---|---|---|
| Sala Grupal | 2 | 2.000 |
| Total |  | 2 |

#### 11.01.08 Iluminación de emergencia
Importe: 1458.6

**E18GIS055** u LUMINARIA EMERGENCIA AUTOTEST CIRCULAR LED 200LM
13 u × 112.2 = 1458.60
Suministro y montaje de luminaria de emergencia, circular empotrada, para iluminación antipánico tipo NORMALUX VIA R o equivalente técnico, carcasa de material autoextinguible y difusor opal, grado de protección IP42 - IK 07 / Clase II, según UNE-EN 60598, UNE-EN 60529 y UNE-EN 50102; equipado con LEDs de 200 lm, piloto testigo de carga LED verde, con 1 hora de autonomía, batería Ni-MH de bajo impacto medioambiental, fuente conmutada de bajo consumo. Equipo AUTOTEST. Marca y modelo a aprobar por la propiedad o equipo de interiorismo. Luminaria conforme a los requisitos generales de la UNE-EN 60598 Parte 1 y particulares de la parte 2-22 de la misma norma y lámparas conforme a la UNE-EN 20062:1993; ambas con marcado CE según Reglamento (UE) 305/2011. Instalada, incluyendo replanteo, accesorios de anclaje y conexionado, conforme al CTE DB-HE-3, CTE DB-SUA-4 y NTE-IEI.

| Código | Ud | Descripción | Rendimiento | Precio |
|---|---|---|---|---|
| E00A0010 | h | Oficial 1ª electricista | 0 | 0 |
| O01OB220 | h | Ayudante electricista | 0 | 0 |
| P16EAL050 | u | Bloque autónomo emergencia LED 200 lm (material; 17/05/2024) | 0 | 0 |
| %PM0050 | % | Pequeño Material (17/05/2024) | 0 % |  |

| Medición | Uds. | Parcial |
|---|---|---|
| Acceso y circulacion | 3 | 3.000 |
| Sala grupal | 4 | 4.000 |
| Vestuario- probadores | 1 | 1.000 |
| Sala privada | 1 | 1.000 |
| Zona privada | 2 | 2.000 |
| Baño adaptado | 1 | 1.000 |
| Baño 2 | 1 | 1.000 |
| Total |  | 13 |

#### 11.01.09 Pruebas y puesta en marcha
Importe: 610

**C07E140N** u DOCUMENTACIÓN AS-BUILT
1 u × 385 = 385.00
Realización de documentación AS-BUILT de las instalaciones ejecutadas. Se deberá entregar los planos actualizados con las modificaciones que se hayan hecho en la fase de obra.

| Código | Ud | Descripción | Rendimiento | Precio |
|---|---|---|---|---|
| P32IE135Nb | u | Documentación AS-BUILT (material; 14/02/2024) | 0 | 0 |

| Medición | Uds. | Parcial |
|---|---|---|
| General | 1 | 1.000 |
| Total |  | 1 |

**C07E130N** u PRUEBAS Y PUESTA EN MARCHA DE LA INSTALACIÓN
1 u × 225 = 225.00
Realización de pruebas de funcionamiento de la instalación eléctrica.

| Código | Ud | Descripción | Rendimiento | Precio |
|---|---|---|---|---|
| E00A0010 | h | Oficial 1ª electricista | 0 | 0 |
| E00A0020 | h | Oficial 2ª electricista | 0 | 0 |
| P32IE130N | u | Puesta en marcha de la instalación (material; 14/02/2024) | 0 | 0 |

| Medición | Uds. | Parcial |
|---|---|---|
| General | 1 | 1.000 |
| Total |  | 1 |

#### 11.01.10 Tramitaciones, legalizaciones e inspecciones
Importe: 325.5

**E17V010** u BOLETÍN INST. BAJA TENSIÓN CON PROYECTO
1 u × 325.5 = 325.50
Boletín realizado por instalador autorizado, de una instalación de baja tensión en la que se requiere proyecto eléctrico; según REBT, ITC-BT-04. Se ofertará unicamente el certificado de la instalación.

| Código | Ud | Descripción | Rendimiento | Precio |
|---|---|---|---|---|
| P15T010 | u | Boletín y legalización instal. eléctrica baja tensión sin proyec (material; 12/05/2024) | 0 | 0 |

| Medición | Uds. | Parcial |
|---|---|---|
| General | 1 | 1.000 |
| Total |  | 1 |

### 11.02 Cableado estructurado (CE)
Importe: 560.4

#### 11.02.01 Equipamiento CE
Importe: 283.2

**IAF070** m CABLE PARES DE COBRE UTP CAT. 6A
40 m × 2.65 = 106.00
Suministro y montaje de cable rígido U/UTP no propagador de la llama de 4 pares trenzados de cobre UTP, categoría 6A, reacción al fuego clase Dca-s2,d2,a2 según UNE-EN 50575, con conductor unifilar de cobre, aislamiento de polietileno y vaina exterior de poliolefina termoplástica LSFH libre de halógenos, con baja emisión de humos y gases corrosivos, de 6,2 mm de diámetro. Incluso accesorios y elementos de sujeción.
Incluye: Tendido de cables.
Criterio de medición de proyecto: Longitud medida según documentación gráfica de Proyecto.
Criterio de medición de obra: Se medirá la longitud realmente ejecutada según especificaciones de Proyecto.

| Código | Ud | Descripción | Rendimiento | Precio |
|---|---|---|---|---|
| mt40cpt010c | m | Cable rígido U/UTP no propagador de la llama de 4 pares trenzado (material; 29/10/2025) | 0 | 0 |
| mo001 | h | Oficial 1ª instalador de telecomunicaciones. (mano de obra; 29/10/2025) | 0 | 0 |
| mo056 | h | Ayudante instalador de telecomunicaciones. (mano de obra; 29/10/2025) | 0 | 0 |
| %0200 | % | Medios auxiliares (29/10/2025) | 0 % |  |

| Medición | Uds. | Largo | Parcial |
|---|---|---|---|
|  | 2 | 10 | 20.000 |
|  | 1 | 20 | 20.000 |
| Total |  |  | 40 |

**IAF090** u TOMA DE USUARIO RJ45 CAT. 6A
4 u × 36.8 = 147.20
Suministro y montaje de Toma simple con conector tipo RJ-45 de 8 contactos, categoría 6A, incluyendo conector, mecanismo, marco y embellecedor. Instalación en mueble.
Totalmente montado e instalado; i/p.p. de caja de mecanismo universal con tornillos, conexiones y medios auxiliares (excepto elevación y/o transporte)

| Código | Ud | Descripción | Rendimiento | Precio |
|---|---|---|---|---|
| mt40dpt060a | u | Toma simple con conector tipo RJ-45 de 8 contactos, categoría 6, (material; 29/10/2025) | 0 | 0 |
| mo001 | h | Oficial 1ª instalador de telecomunicaciones. | 0 | 0 |
| %0200 | % | Medios auxiliares | 0 % |  |

**E17NH020** m CANALIZACIÓN TUBO FLEXIBLE CABLEADO TELECOMUNICACIONES D20 mm
20 m × 1.5 = 30.00
Suministro y montaje de canalización para cableado estructurado de tubo flexible de PVC, de diámetro 20 mm . Instalado en falso techo, suelo, o sobre paramentos mediante soportes de tipo abrazadera separados cada 50 cm como máximo. Totalmente montado; i/p.p. de anclajes y accesorios. Conforme a REBT, ITC-BT-21 y NTE-IEB. Cableado conforme a los requisitos generales de las UNE-EN 61386-1:2008, UNE-EN 61386-1:2008/A1:2020 y UNE-EN 61386-1:2008 ERRATUM:2010 y particulares de las UNE-EN 61386-22:2005 y UNE-EN 61386-22:2005/A11:2011. Materiales con marcado CE y Declaración de Prestaciones (CPR) según Reglamento Europeo (UE) 305/2011.

| Código | Ud | Descripción | Rendimiento | Precio |
|---|---|---|---|---|
| O01OB200 | h | Oficial 1ª electricista (mano de obra; 17/05/2024) | 0 | 0 |
| O01OB220 | h | Ayudante electricista | 0 | 0 |
| MN2624502420 | m | TUBO FLEXIBLE D=20 MM (material; 29/07/2024) | 0 | 0 |
| %PM0500 | % | Pequeño Material | 0 % |  |

#### 11.02.02 Pruebas y puesta en marcha
Importe: 277.2

**C09I210N** u CERTIFICACIÓN CABLEADO ESTRUCTURADO
4 u × 25.55 = 102.20
Certificación de tomas RJ45, Categoría 6A según normativa ISO 11801 Clase E. La certificación se realizará mediante equipo homologado y se deberá de incluir en la documentación AS-BUILT el certificado emitido sin incidencias.

| Código | Ud | Descripción | Rendimiento | Precio |
|---|---|---|---|---|
| O01OB222 | h. | Oficial 1ª Instalador telecomunicación (mano de obra; 17/09/2024) | 0 | 0 |
| O01OB224 | h | Ayudante instalador telecomunicación (mano de obra; 10/10/2018) | 0 | 0 |

**C07E130TC** u PRUEBAS Y PUESTA EN MARCHA DE LA INSTALACIÓN TELECO
1 u × 175 = 175.00
Realización de pruebas de funcionamiento de la instalación de telecomunicaciones

| Código | Ud | Descripción | Rendimiento | Precio |
|---|---|---|---|---|
| O01OB200 | h | Oficial 1ª electricista | 0 | 0 |
| O01OB210 | h | Oficial 2ª electricista (mano de obra; 17/05/2024) | 0 | 0 |
| P32IE130N | u | Puesta en marcha de la instalación | 0 | 0 |

## 12 TELECOMUNICACIONES
Importe: 880.9

### 12.01 Equipamiento CE
Importe: 603.7

**IAF070** m CABLE PARES DE COBRE UTP CAT. 6A
110 m × 2.65 = 291.50

| Medición | Uds. | Largo | Parcial |
|---|---|---|---|
|  | 2 | 10 | 20.000 |
|  | 2 | 45 | 90.000 |
| Total |  |  | 110 |

**IAF090** u TOMA DE USUARIO RJ45 CAT. 6A
4 u × 36.8 = 147.20

**E17NH020** m CANALIZACIÓN TUBO FLEXIBLE CABLEADO TELECOMUNICACIONES D20 mm
110 m × 1.5 = 165.00

### 12.02 Pruebas y puesta en marcha
Importe: 277.2

**C09I210N** u CERTIFICACIÓN CABLEADO ESTRUCTURADO
4 u × 25.55 = 102.20

**C07E130TC** u PRUEBAS Y PUESTA EN MARCHA DE LA INSTALACIÓN TELECO
1 u × 175 = 175.00

## 13 FONTANERIA
Importe: 4970.05

**13.01** ud PUNTO CONSUMO F-C LAVABO
2 ud × 310.2 = 620.40
Instalación de fontanería para un lavabo, realizada con tubería multicapa UPONOR UNIPIPE PERT-AL-PERT o similar para la red de agua fría y caliente, utilizando el sistema UPONOR M-Fitting para su conexión, con tubería de PVC serie C de diámetro 32 mm. para la red de desagüe y bote sifónico individual, totalmente terminada según CTE/ DB-HS 4 suministro de agua, sin incluir los aparatos sanitarios ni grifería.
Claves: termostato, llave, válvula, termo, eléctrico, control, termómetro, exterior, seguridad, regulación, corte, latiguillo, conexión

| Medición | Uds. | Parcial |
|---|---|---|
| Baños | 2 | 2.000 |
| Total |  | 2 |

**13.02** ud PUNTO CONSUMO F-C DUCHA
2 ud × 310.2 = 620.40
Instalación de fontanería para ducha, realizada con tubería multicapa UPONOR UNIPIPE PERT-AL-PERT o similar para la red de agua fría y caliente, utilizando el sistema UPONOR M-Fitting para su conexión, con tubería de PVC serie C de diámetro 32 mm. para la red de desagüe y bote sifónico individual, totalmente terminada según CTE/ DB-HS 4 suministro de agua, sin incluir los aparatos sanitarios ni grifería.
Claves: termostato, llave, válvula, termo, eléctrico, control, termómetro, exterior, seguridad, regulación, corte, latiguillo, conexión

| Medición | Uds. | Parcial |
|---|---|---|
| Baños | 2 | 2.000 |
| Total |  | 2 |

**13.03** ud PUNTO CONSUMO FRIO INODORO
3 ud × 165.6 = 496.80
Instalación de fontanería para un inodoro, o vertedero realizada con tubería multicapa UPONOR UNIPIPE PERT-AL-PERT o similar para la red de agua fría, utilizando el sistema UPONOR M-Fitting para su conexión, con p.p de bajante de PVC serie C de diámetro 110 mm. y manguetón de enlace para inodoro, totalmente terminada según CTE/ DB-HS 4 suministro de agua, sin incluir los aparatos sanitarios ni grifería.
Claves: termostato, llave, válvula, termo, eléctrico, control, termómetro, exterior, seguridad, regulación, corte, latiguillo, conexión

| Medición | Uds. | Parcial |
|---|---|---|
| Local | 3 | 3.000 |
| Total |  | 3 |

**13.04** ud PUNTO CONSUMO FRIO FUENTE
1 ud × 165.6 = 165.60
Instalación de fontanería para grifo, realizada con tubería multicapa UPONOR UNIPIPE PERT-AL-PERT o similar para la red de agua fría, utilizando el sistema UPONOR M-Fitting para su conexión, con p.p de bajante de PVC serie C de diámetro 110 mm. y manguetón de enlace para inodoro, totalmente terminada según CTE/ DB-HS 4 suministro de agua, sin incluir los aparatos sanitarios ni grifería.
Claves: termostato, llave, válvula, termo, eléctrico, control, termómetro, exterior, seguridad, regulación, corte, latiguillo, conexión

**13.05** ud LLAVE DE PASO CROMADA
10 ud × 29.8 = 298.00
Llave empotrar de paso recta, cromada de 1/2", totalmente instalada.
Claves: termostato, llave, válvula, termo, eléctrico, control, termómetro, exterior, seguridad, regulación, corte, latiguillo, conexión

| Medición | Uds. | Parcial |
|---|---|---|
| Local | 10 | 10.000 |
| Total |  | 10 |

**13.06** m TUBERÍA MULTICAPA BARRA PERT-AL-PERT D=20 mm
85 m × 19.9 = 1691.50
Tubería multicapa rígida, de 20x2,25 mm. Compuesta por capa exterior de polietileno resistente a la temperatura (PERT), capa intermedia de aluminio (Al) y capa interior de polietileno resistente a la temperatura (PERT), conforme UNE-EN ISO 21003-2:2009/A1:2011; para tuberías de distribución e interiores, de agua fría y/o ACS. Totalmente montada, i/ p.p. de piezas especiales (codos, manguitos, etc.), protección de tubo corrugado de polipropileno (azul/rojo) y p.p. de medios auxiliares. Conforme a CTE DB-HS-4. Materiales con marcado CE y DdP (Declaración de Prestaciones) según Reglamento (UE) 305/2011. Medida la longitud ejecutada.

| Medición | Uds. | Largo | Parcial |
|---|---|---|---|
| AF y AC | 1 | 85 | 85.000 |
| Total |  |  | 85 |

**13.08** ud TERMO ELÉCTRICO 150 l.
1 ud × 512.1 = 512.10
Termo eléctrico de 150 litros de capacidad, con mando de control de temperatura regulable, termostato de seguridad, válvula de seguridad con dispositivo de vaciado, con recubrimiento exterior con pintura epoxi, monofásico (240 V-50 Hz), conforme a UNE-EN 60335-2-21:2001 y UNE-EN 50440:2016. Incluye el montaje de soportes, conexiones a la red de fontanería, llaves de corte y latiguillos, conexión a la instalación eléctrica, llenado y prueba de funcionamiento. Totalmente instalado conforme a RITE (RD 1027/2007) y CTE DB-HE-2. Equipos y accesorios con marcado CE y DdP (declaración de prestaciones) según Reglamento UE 305/2011. Medida unidad ejecutada.

| Código | Ud | Descripción | Rendimiento | Precio |
|---|---|---|---|---|
| m23O01OB200 | h | Oficial 1ª fontanero calefactor (mano de obra; 01/08/2023) | 0 | 0 |
| m23O01OB210 | h | Oficial 2ª fontanero calefactor (mano de obra; 01/08/2023) | 0 | 0 |
| m23P20AE050 | ud | Termo eléctrico 150 l. (material; 01/08/2023) | 0 | 0 |
| m23P20TV020 | ud | Válvula de esfera 1/2" (material; 01/08/2023) | 0 | 0 |
| m23P20AE140 | ud | Latiguillo flexible 20 cm.1/2" (material; 01/08/2023) | 0 | 0 |
| %PM0200 | % | Pequeño Material | 0 % |  |
| %CI0600 | % | Costes Indirectos (24/07/2021) | 0 % |  |

**13.09** m AIS..TUB.POL. EXP. 35x25
85 m × 6.65 = 565.25
Suministro e instalación de coquilla elastomérica celda cerrada, de 32x25 mm. de espesor, resistencia al fuego M1, permeabilidad µ >7000, conductibilidad térmica 0,035 W/m.K. a 0 ºC, densidad 65 kg/m3. Incluido pegamento, cinta autoadhesiva de unión entre tramos. Totalmente instalada.

## 14 SANEAMIENTO
Importe: 1185.89

**14.01** u ACOMETIDA A RED EXISTENTE
1 u × 255 = 255.00
Acometida a red existente en interior de edificio, hasta una distancia máxima de 8 m, formada por: apertura de huecos en forjados o elementos constructivos mediante medios mecánicos, colocación de tubería de saneamiento de 110 mm de diámetro interior con junta estanca de goma, sellado de pasos de forjado con sistema impermeable y/o ignífugo según normativa, conexión a red existente, y reposición de acabados interiores afectados, sin incluir formación de arqueta o pozo en el punto de acometida, y con p.p. de medios auxiliares. INCLUYE ejecución de paso de forjado.

| Código | Ud | Descripción | Rendimiento | Precio |
|---|---|---|---|---|
| O01OA040 | h | Oficial segunda | 0 | 0 |
| O01OA060 | h. | Peón especializado (mano de obra; 14/02/2008) | 0 | 0 |
| M06CM010 | h | Compresor portátil diesel media presión 2 m3/min 7 bar (maquinaria; 02/01/2016) | 0 | 0 |
| M06MI010 | h | Martillo manual picador neumático 9 kg (maquinaria; 02/01/2016) | 0 | 0 |
| E02ZA080 | m3 | EXCAVACIÓN ZANJA SANEAMIENTO A MANO TERRENO DURO C/RELLENO Y API (14/02/2008) | 0 | 0 |
| P02THE020 | m | Tubo HM junta elástica 90 kN/m2 D=300 mm (material; 01/01/2010) | 0 | 0 |
| P01HM020 | m3 | Hormigón HM-20/P/40/I central (material; 01/01/2010) | 0 | 0 |

Claves: rotura, hormigón, medio, máximo, compresor, acometida, excavación, manual, masa, consistencia, red, tubería, zanja, terreno, colocación, duro, saneamiento, diámetro, punto, pozo, tapa, interior, goma, junta, campana, pavimentación, auxiliar, enchufe

**14.02** m TUBERÍA PVC SERIE B JUNTA PEGADA D=40 mm
7.15 m × 16.1 = 115.12
Tubería de PVC serie B, de 40 mm de diámetro, unión pegada, conforme UNE EN1453-1; con una resistencia al fuego B-s1,d0, conforme UNE-EN 13501-1; colocada en instalaciones interiores de evacuación de aguas residuales. Totalmente montada, incluyendo p.p. de piezas especiales (codos, manguitos, etc) y p.p de medios auxiliares. Conforme a CTE DB HS-5.

| Código | Ud | Descripción | Rendimiento | Precio |
|---|---|---|---|---|
| O01OB170 | h. | Oficial 1ª fontanero calefactor | 0 | 0 |
| O01OB180 | h. | Oficial 2ª fontanero calefactor (mano de obra; 14/02/2008) | 0 | 0 |
| P17VC020 | m | Tubo PVC serie B junta pegada 40 mm (material; 02/01/2016) | 0 | 0 |
| P17VPC020 | u | Codo M-H 87º PVC serie B junta pegada 40 mm (material; 02/01/2016) | 0 | 0 |
| P17VPM020 | u | Manguito H-H PVC serie B junta pegada 40 mm (material; 02/01/2016) | 0 | 0 |
| %PM0000000200 | % | Medios auxiliares (27/10/2016) | 0 % |  |

Claves: pieza, junta, montaje, medio, codo, manguito, auxiliar, fuego, agua, especial, tubería, colocación, resistencia, diámetro, PVC, interior, evacuación, residuo, unión

| Medición | Uds. | Largo | Parcial |
|---|---|---|---|
| Baño 1 | 1 | 1.1 | 1.100 |
|  | 1 | 1.15 | 1.150 |
|  | 1 | 0.5 | 0.500 |
| Baño 2 | 1 | 1.5 | 1.500 |
|  | 1 | 1.25 | 1.250 |
|  | 1 | 1.65 | 1.650 |
| Total |  |  | 7.15 |

**14.03** m TUBERIA PVC SERIE B JUNTA PEGADA D=110 mm
5.8 m × 27.65 = 160.37
Tubería de PVC serie B, de 110 mm de diámetro, unión pegada, conforme UNE EN1453-1; con una resistencia al fuego B-s1,d0, conforme UNE-EN 13501-1; colocada en instalaciones interiores de evacuación de aguas residuales. Totalmente montada, incluyendo p.p. de piezas especiales (codos, manguitos, etc) y p.p de medios auxiliares. Conforme a CTE DB HS-5.

| Código | Ud | Descripción | Rendimiento | Precio |
|---|---|---|---|---|
| O01OB170 | h. | Oficial 1ª fontanero calefactor | 0 | 0 |
| O01OB180 | h. | Oficial 2ª fontanero calefactor | 0 | 0 |
| P17VC060 | m | Tubo PVC serie B junta pegada 110 mm (material; 02/01/2016) | 0 | 0 |
| P17VPC060 | u | Codo M-H 87º PVC serie B junta pegada 110 mm (material; 02/01/2016) | 0 | 0 |
| P17VPM060 | u | Manguito H-H PVC serie B junta pegada 110 mm (material; 02/01/2016) | 0 | 0 |
| P17VPA040 | u | Abrazadera tubo PVC 110 mm (material; 02/01/2016) | 0 | 0 |
| %PM0000000200 | % | Medios auxiliares | 0 % |  |

Claves: montaje, auxiliar, PVC, junta, diámetro, unión, resistencia, fuego, colocación, medio, interior, residuo, evacuación, pieza, especial, codo, manguito, agua, tubería

| Medición | Uds. | Largo | Parcial |
|---|---|---|---|
| Baño 1 | 1 | 1 | 1.000 |
| Baño 2 | 1 | 1 | 1.000 |
| C Limpieza | 1 | 3.8 | 3.800 |
| Total |  |  | 5.8 |

**14.04** m SIFON INDIVIDUAL PVC
2 m × 56.7 = 113.40
Sifón individual de PVC, color gris, de 40 mm de diámetro.
Claves: montaje, auxiliar, PVC, junta, diámetro, unión, resistencia, fuego, colocación, medio, interior, residuo, evacuación, pieza, especial, codo, manguito, agua, tubería

| Medición | Uds. | Parcial |
|---|---|---|
| Baños | 2 | 2.000 |
| Total |  | 2 |

**14.05** ud PUNTO DE DESAGÜE PVC D110
3 ud × 78.8 = 236.40
Suministro e instalación de PUNTO de DESAGÜE de PVC, mediante en la colocación de un SIFÓN de PVC con salida horizontal de 110 mm de diámetro y con registro inferior, TUBERÍA de PVC de 110 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

**14.06** ud PUNTO DE DESAGÜE PVC D40
2 ud × 67.6 = 135.20
Suministro e instalación de PUNTO de DESAGÜE de PVC, mediante en la colocación de un SIFÓN de PVC con salida horizontal de450 mm de diámetro y con registro inferior, TUBERÍA de PVC de 40 mm de diámetro con unión por encolado para derivación a punto de desagüe, p.p. de TUBERIA de PVC con unión por encolado, enterrado o colgado mediante abrazaderas metálicas, para red de pequeña evacuación de diámetros, según instalación diseñada en planos. Los cambios de sentido y de diametro, asi como los injertos, se realizaran utilizando las piezas adecuadas, estando prohibido manipular este material en obra con calor. Incluso transporte, montaje, parte proporcional de accesorios tales como piezas especiales y remates finales de PVC, pequeno material auxiliar, pruebas hidraulicas y de funcionamiento y puesta en servicio. Todo ello segun normativa vigente. Medida la unidad ejecutada.

**14.07** ud SUMIDERO SIFONICO PVC TAPA A INOX
1 ud × 81.6 = 81.60

| Medición | Uds. | Parcial |
|---|---|---|
| Baño 1 | 1 | 1.000 |
| Total |  | 1 |

**14.09** ud BOTE SIFONICO PVC
2 ud × 44.4 = 88.80

| Medición | Uds. | Parcial |
|---|---|---|
| Baños | 2 | 2.000 |
| Total |  | 2 |

## 15 SANITARIOS Y EQUIPAMIENTO
Importe: 7471.1

**15.01.1** Ud VERTEDERO GARDA DE ROCA
1 Ud × 288.9 = 288.90
Suministro e instalación de vertedero de porcelana sanitaria, de pie, modelo Garda "ROCA", color Blanco, Ref A371055000 de 420x500x445 mm, de salida horizontal, con pieza de unión, rejilla de desagüe y juego de fijación, con rejilla de acero inoxidable, con almohadilla, para vertedero modelo Garda, equipado con grifo mezclador bimando mural, para lavadero, de caño giratorio, acabado cromo, modelo Brava. Incluso suministro e instalación de grifería de caño largo para vertedero empotrada en pared.
Incluye: Conexión a la red de agua fría y a la red de evacuación existente, fijación del aparato y sellado con silicona. Totalmente instalado, conexionado, probado y en funcionamiento.

| Medición | Uds. | Parcial |
|---|---|---|
| C limpieza | 1 | 1.000 |
| Total |  | 1 |

**15.02.1** ud PLATO DUCHA DE RESINA 160x80 cm CON GRIFERÍA MONOMANDO
1 ud × 379.4 = 379.40
Suministro y montaje de plato de ducha de resina blanca antideslizante de 160x80 cm, en color gris; conforme norma UNE-EN 14527:2016+A1:2019. Grifería modelo Victoria Plus de ROCA. Pack empotrado monocomando. Ref A5D184FC0 con rociador regulable, rociador ducha masaje 3 funciones, acabado cromado, conforme UNE 19703:2016 y UNE-EN 200:2008. Totalmente instalada y conexionada i/ juego de desagüe y válvula de desagüe de salida horizontal de 40 mm, p.p. de pequeño material y medios auxiliares. Medido la unidad ejecutada.

| Código | Ud | Descripción | Rendimiento | Precio |
|---|---|---|---|---|
| m23O01OB200 | h | Oficial 1ª fontanero calefactor | 0 | 0 |
| m23O01OB210 | h | Oficial 2ª fontanero calefactor | 0 | 0 |
| m23P18D030 | ud | P. ducha acrílica 120x75 c/d. (material; 01/08/2023) | 0 | 0 |
| m23P18GD060 | ud | Cjto.mmdo. ducha cro. (material; 01/08/2023) | 0 | 0 |
| m23P18GD080 | ud | Rociador ducha masaje 3 func.cromo (material; 01/08/2023) | 0 | 0 |
| m23P17SV010 | ud | Válvula p/ducha sal.horizon.40mm (material; 01/08/2023) | 0 | 0 |
| %PM0050 | % | Pequeño Material | 0 % |  |
| %CI0600 | % | Costes Indirectos | 0 % |  |

| Medición | Uds. | Parcial |
|---|---|---|
| Baño 2 | 1 | 1.000 |
| Total |  | 1 |

**15.02.2** ud GRIFERÍA DUCHA MONOMANDO
1 ud × 265.9 = 265.90
Ud. Grifería de Ducha Victoria Plus de ROCA. Pack empotrado monocomando. Ref A5D184FC00

| Medición | Uds. | Parcial |
|---|---|---|
| Baño 1 | 1 | 1.000 |
| Total |  | 1 |

**15.03.1** ud LAVABO SUSPENDIDO ROCA UNIK BLANCO CON MONOMANDO
1 ud × 599.1 = 599.10
Suministro e instalación de conjunto de lavamanos y grifería formado por:
Unik de ROCA o similar - mueble base de dos cajones y lavabo de Fineceramic® de porcelana 80x46cm., con agujero de 35 mm. de diámetro para grifería monocomando. Ref A851775806
Grifería monomando cromada para lavabo con cartucho cerámico de 25 mm., Grifería para lavabo con desagüe automático y enlaces de alimentación flexibles, serie VICTORIA PLus de ROCA. Ref A5A304FC00
Sifón pvc para lavabo serie y vaciador de 40 mm cromado sin rebosadero.
Incluye: Conexión a la red de evacuación existente, fijación del aparato y sellado con silicona. Totalmente instalado, conexionado, probado y en funcionamiento.

| Medición | Uds. | Parcial |
|---|---|---|
| Baño 2 | 1 | 1.000 |
| Total |  | 1 |

**15.03.2** ud LAVABO PMR ROCA ACCES 64X55 Y GRIFERÍA MONO
1 ud × 265.6 = 265.60
Lavabo de porcelana vitrificada ROCA PMR, modelo ACCESS, color blanco, de dimensiones 64x55 cm., griferia monomando Victoria Plus ROCA o similar , juego de anclaje, válvula de desagüe, llaves de escuadra de 1/2" y latiguillos flexibles de 20 cm. y de 1/2", incluso colocación y ayuda albañilería, instalado, comprobado, medido y en funcionamiento.

| Medición | Uds. | Parcial |
|---|---|---|
| Baño 1 | 1 | 1.000 |
| Total |  | 1 |

**15.04.1** ud INODORO SUSPENDIDO ROCA THE GAP BLANCO
1 ud × 691.7 = 691.70
Suministro e instalación de conjunto de inodoro formado por:
Inodoro suspendido modelo "THE GAP" de la marca ROCA o similar.
Asiento amortiguado para inodoro modelo "THE GAP" de la marca ROCA o similar.
Bastidor para inodoro Duplo WC One Compact de la marca ROCA o similar, con cisterna empotrada de espesor reducido, para inodoro suspendido. Instalación en pared ligera. Incluye kits de fijación y tubos de conexión con wc. Descarga 4,5/3L.
Pulsador frontal doble modelo PL4 Dual de ROCA o similar.
Incluye: Tubo para evacuación horizontal o vertical del inodoro, tornillos de seguridad de acero inoxidable, conexión a la red de agua fría y a la red de evacuación existentes, fijación del aparato y sellado con silicona. Totalmente instalado, conexionado, probado y en funcionamiento.

| Medición | Uds. | Parcial |
|---|---|---|
| Baño 2 | 1 | 1.000 |
| Total |  | 1 |

**15.04.2** UD INODORO PMP SUSPENDIDO ROCA ACCESS BLANCO
1 UD × 699.85 = 699.85
Suministro e instalación de conjunto de inodoro adaptados a Persona de Movilidad Reducida (PMR) formado por:
Inodoro suspendido "ACCESS" de la marca ROCA o similar.
Asiento para inodoro "ACCESS" de la marca ROCA o similar.
Bastidor para inodoro Duplo WC One Compact de la marca ROCA o similar, con cisterna empotrada de espesor reducido, para inodoro suspendido. Instalación en pared ligera. Incluye kits de fijación y tubos de conexión con wc. Descarga 4,5/3L.
Pulsador frontal doble modelo PL4 Dual de ROCA o similar.
Incluye: Tubo para evacuación horizontal o vertical del inodoro, tornillos de seguridad de acero inoxidable, conexión a la red de agua fría y a la red de evacuación existentes, fijación del aparato y sellado con silicona. Totalmente instalado, conexionado, probado y en funcionamiento.

| Medición | Uds. | Parcial |
|---|---|---|
| Baño 1 | 1 | 1.000 |
| Total |  | 1 |

**15.05** Ud MAMPARA DUCHA
1 Ud × 721.3 = 721.30
MOD. NES100 SISTEMA CORREDERA ACABADO CROMO o MOD. ARREDI – Línea LUSSO 1 CORREDERA+1 FIJO. A definir en obra. Con vinilo al ácido en una franja de 80 cm de altura punto medio.
MEDIDAS 190 x195cm

| Medición | Uds. | Parcial |
|---|---|---|
| Baño 2 | 1 | 1.000 |
| Total |  | 1 |

**15.06** Ud ESPEJO RETROILUMINADO CON LED 70X80
2 Ud × 256.2 = 512.40
Ud. Espejo rectangular con iluminación LED antivaho. medidas 70x80cm. Totalmente instalado y en funcionamiento.

| Medición | Uds. | Parcial |
|---|---|---|
| Baños | 2 | 2.000 |
| Total |  | 2 |

**15.07.1** Ud BARRA APOYO ABATIBLE EN ASEO MINUSVALIDOS
1 Ud × 154.3 = 154.30
Suministro y colocación de barra abatible de sujeción para minusválidos, modelo PRO de ROCA Access Ref 816933001 o similar, para aseo, con forma de U, con portarrollos de papel higiénico, nivelada y fijada al soporte con las sujeciones suministradas por el fabricante.
Incluye: Taladros y tornillos. Totalmente montada.

| Medición | Uds. | Parcial |
|---|---|---|
| Baño 1 | 1 | 1.000 |
| Total |  | 1 |

**15.07.2** ud BARRA RECTA DE APOYO EN ASEO MINUSVALIDOS
1 ud × 117.2 = 117.20
Suministro y colocación de barra recta de sujeción para minusválidos, modelo PRO de ROCA Access Ref 816928001 o similar, para aseo, nivelada y fijada al soporte con las sujeciones suministradas por el fabricante.
Incluye: Taladros y tornillos. Totalmente montada.

| Medición | Uds. | Parcial |
|---|---|---|
| Baño 1 | 1 | 1.000 |
| Total |  | 1 |

**15.08** Ud BANCO PARA DUCHA ACCESIBLE
1 Ud × 212.15 = 212.15

**15.09** Ud Portarollo ROCA
2 Ud × 55.4 = 110.80
Ud Portarrollo de reserva doble Marca ROCA Round . Ref A817585C00. Totalmente instalado

| Medición | Uds. | Parcial |
|---|---|---|
| Baño 1 | 1 | 1.000 |
| Baño 2 | 1 | 1.000 |
| Total |  | 2 |

**15.10** ud Dosificador de Jabón ROCA
2 ud × 43.15 = 86.30
Ud. Dosificador de jabón modelo Round de ROCA. Ref A817590C00

| Medición | Uds. | Parcial |
|---|---|---|
| Baño 1 | 1 | 1.000 |
| Baño 2 | 1 | 1.000 |
| Total |  | 2 |

**15.11** ud Colgador ROCA
2 ud × 29.2 = 58.40
Ud. Colgador ROCA Round. Ref A817570C00

| Medición | Uds. | Parcial |
|---|---|---|
| Baño 1 | 1 | 1.000 |
| Baño 2 | 1 | 1.000 |
| Total |  | 2 |

**15.12** ud Escobillero ROCA
2 ud × 58.7 = 117.40
ud. Escobillero ROCA Victoria de suelo o de pared. Ref A817891C00

| Medición | Uds. | Parcial |
|---|---|---|
| Baño 1 | 1 | 1.000 |
| Baño 2 | 1 | 1.000 |
| Total |  | 2 |

**15.13** ud Secador de mano eléctrico
2 ud × 1095.2 = 2190.40
Secador mano eléctrico modelo Airblade V (Níquel) marca DYSON, en acero inoxidable, filtro HEPA para limpieza y calefacción inteligente para secado a alta velocidad. Totalmente instalado y funcionando.

| Código | Ud | Descripción | Rendimiento | Precio |
|---|---|---|---|---|
| SECA2 | Ud | Secador 2 (material; 16/07/2026) | 0 | 0 |
| U01FY105 | Hr | Oficial 1ª fontanero (mano de obra; 16/07/2026) | 0 | 0 |
| %CI | % | Costes Indirectos | 3 % |  |

| Medición | Uds. | Parcial |
|---|---|---|
| Baño1 | 1 | 1.000 |
| Baño 2 | 1 | 1.000 |
| Total |  | 2 |

## 16 PINTURA (19/07/2026)
Importe: 5331.22

**16.01** m2 PINTURA INTERIORES PLÁSTICA LISA MATE LAVABLE MÁXIMA CALIDAD. (19/07/2026)
550.05 m2 × 9.1 = 5005.46
Pintura plástica lisa mate lavable máxima calidad para paramentos verticales y horizontales, en color NCS 1000-N,, dos manos, incluso lijado, imprimación y plastecido. Se incluyen los repasos. Se medirá y abonará por m2 de superficie real pintada, efectuándose la medición de acuerdo con los siguientes criterios:
- Pintura sobre muros, tabiques, techos: se medirá sin descontar huecos. Las molduras se medirán por superficie desarrollada.
- Pintura sobre carpintería ciega: se medirá a dos caras, incluyéndose los tapajuntas.
- Pintura sobre rejas y barandillas: en el caso de no estar incluida la pintura en la unidad a pintar, se medirá a dos caras. En huecos que lleven carpintería y rejas se medirán independientemente ambos elementos.
- Pintura sobre radiadores de calefacción: se medirá por metro cuadrado a dos caras, si no queda incluida la pintura en la medición y abono de dicha unidad.
- Pintura sobre tuberías: se medirá por m. con la salvedad antes apuntada.

| Medición | Uds. | Largo | Alto | Parcial |
|---|---|---|---|---|
| VERTICAL |  |  |  |  |
| Sala Grupal |  |  |  |  |
|  | 1 | 43.65 | 3.5 | 152.775 |
|  | 1 | 1.7 | 3.5 | 5.950 |
|  | 1 | 1.8 | 3.5 | 6.300 |
| puerta | -1 | 1.36 | 2.5 | -3.400 |
| Vestuario |  |  |  |  |
|  | 1 | 20 | 3 | 60.000 |
| paso | -1 | 1.4 | 2.5 | -3.500 |
| Sala Privada |  |  |  |  |
|  | 1 | 13.15 | 3 | 39.450 |
|  | -1 | 1.95 | 2.5 | -4.875 |
| Acristalamiento S Privada | -1 | 2.7 | 2.5 | -6.750 |
|  | -1 | 2.9 | 2.5 | -7.250 |
| Acceso, recepción y circulación |  |  |  |  |
|  | 1 | 23.55 | 3 | 70.650 |
|  | -1 | 1.36 | 2.5 | -3.400 |
|  | -1 | 1.75 | 3 | -5.250 |
| Acristalamiento S Privada | -1 | 2.7 | 2.5 | -6.750 |
|  | -1 | 2.9 | 2.5 | -7.250 |
|  | -1 | 3.45 | 2.5 | -8.625 |
|  | -1 | 0.75 | 3 | -2.250 |
| Vestíbulo y cafetera | 2 | 12.1 | 3 | 72.600 |
| Acceso vestuario | -1 | 1.2 | 2.5 | -3.000 |
| Accesos (baño y limpieza) | 2 | 0.75 | 2.1 | 3.150 |
| Acceso baño 1 | -1 | 0.9 | 2.1 | -1.890 |
| Zona Privada |  |  |  |  |
|  | 1 | 15.35 | 2.5 | 38.375 |
| paso | -1 | 0.75 | 2.5 | -1.875 |
|  | 1 | 3.6 | 1.2 | 4.320 |
| HORIZONTAL |  |  |  |  |
| Sala grupal | 1 | 95.2 |  | 95.200 |
| Vestuario- probadores | 1 | 12.9 |  | 12.900 |
| Sala privada | 1 | 10.15 |  | 10.150 |
| Acceso, recepción y circulacion | 1 | 19.95 |  | 19.950 |
| Zona privada | 1 | 7.2 |  | 7.200 |
| Vestíbulo baños | 1 | 6.85 |  | 6.850 |
| C limpieza | 1 | 1.1 |  | 1.100 |
| Baño adaptado | 1 | 4.5 |  | 4.500 |
| Baño 2 | 1 | 4.7 |  | 4.700 |
| Total |  |  |  | 550.05 |

**16.02** m2 PINTURA EXTERIORES PLASTICA (19/07/2026)
32.74 m2 × 9.95 = 325.76
Aplicación manual de dos manos de pintura plástica, color blanco o a definir S/ DF, acabado mate, textura lisa, la primera mano diluida con un 15 a 20% de agua y la siguiente diluida con un 5 a 10% de agua o sin diluir, (rendimiento: 0,1 l/m² cada mano); previa aplicación de una mano de imprimación acrílica, reguladora de la absorción, sobre paramento exterior de mortero de cemento.Ver menos

| Medición | Uds. | Largo | Alto | Parcial |
|---|---|---|---|---|
| FACHADA PRINCIPAL | 1 | 3.85 | 3.5 | 13.475 |
|  | 1 | 4.25 | 3.5 | 14.875 |
|  | 1 | 1.25 | 3.5 | 4.375 |
| Total |  |  |  | 32.74 |

## 17 INCENDIOS
Importe: 285.5

**17.01** Ud EXTINTOR PORTATIL ABC
2 Ud × 42.1 = 84.20
Extintor portátil de polvo químico ABC polivalente, con presión incorporada con nitrógeno, con 6 kg de agente extintor, de eficacia 27A-183B, con casco de acero con revestimiento interior resistente a la corrosión y acabado exterior con pintura epoxi color rojo, tubo sonda, válvula de palanca, anilla de seguridad, manómetro, base de plástico y manguera con boquilla difusora. Incluso soporte y accesorios de montaje.
Criterio de medición de obra: Se medirá el número de unidades realmente ejecutadas según especificaciones de Proyecto.

**17.02** ud EXTINTOR PORTATIL CO2
1 ud × 79.2 = 79.20
Extintor portátil de nieve carbónica CO2, con 2 kg de agente extintor, de eficacia 34B, con casco de acero con acabado exterior con pintura epoxi color rojo, válvula de palanca, anilla de seguridad y vaso difusor. Incluso soporte y accesorios de montaje.

**17.03** ud SEÑAL FOTOLUMINISCENTE INCENDIOS 297x210 mm
11 ud × 11.1 = 122.10
Suministro e instalación de señalización para para evacución, equipo o medio de extinción manual de instalación de protección contra incendios (P.C.I.), fotoluminiscente, de Clase B (150 minicandelas); fabricada en material plástico, de dimensiones 297x210 mm (DIN-A4), conforme a UNE 23033-1:2019 y UNE 23035:2003. Totalmente instalada. Visible a 10 m conforme al CTE DB-SI-4. Medida la unidad ejecutada.

| Código | Ud | Descripción | Rendimiento | Precio |
|---|---|---|---|---|
| m23O01OA060 | h | Peón especializado (mano de obra; 01/08/2023) | 0 | 0 |
| m23P23FK010 | ud | Señal fotoluminiscente Clase B 297x210 mm (DIN-A4) (material; 01/08/2023) | 0 | 0 |
| %CI0600 | % | Costes Indirectos | 0 % |  |

## 18 AISLAMIENTO ACUSTICO (19/07/2026)
Importe: 2877.04

**18.01** m AISLAMIENTO ACUSTICO A RUEDO AEREO DE RED DE SANEAMIENTO (19/07/2026)
45 m × 21.1 = 949.50
Aislamiento acústico a ruido aéreo de red de saneamiento, realizado con banda autoadhesiva desolidarizante Fonodan BJ, "DANOSA", de 3,9 mm de espesor, formado por una lámina de polietileno y una lámina viscoelástica de alta densidad, resistencia térmica 0,078 m²K/W, conductividad térmica 0,05 W/(mK) y rigidez dinámica inferior a 100 MN/m³; dispuesto a modo de coquilla con bridas de plástico.

| Medición | Uds. | Largo | Parcial |
|---|---|---|---|
| Red sanemiamiento colgada forjado | 1 | 45 | 45.000 |
| Total |  |  | 45 |

**18.03** m2 AISLAMIENTO ACUSTICO A RUIDO AEREO SOBRE FALSO TECHO (19/07/2026)
161.3 m2 × 11.95 = 1927.54
Aislamiento acústico a ruido aéreo sobre falso techo, con panel semirrígido de lana mineral, según UNE-EN 13162, no revestido, de 40 mm de espesor, resistencia térmica 1,1 m²K/W, conductividad térmica 0,035 W/(mK).

| Medición | Uds. | Largo | Parcial |
|---|---|---|---|
| Sala grupal | 1 | 95 | 95.000 |
| Vestuario- probadores | 1 | 12.85 | 12.850 |
| Sala privada | 1 | 10.15 | 10.150 |
| Acceso, recepción y circulacion | 1 | 20 | 20.000 |
| Zona privada | 1 | 6.6 | 6.600 |
| Vestíbulo baños | 1 | 6.4 | 6.400 |
| C limpieza | 1 | 1.1 | 1.100 |
| Baño adaptado | 1 | 4.35 | 4.350 |
| Baño 2 | 1 | 4.85 | 4.850 |
| Total |  |  | 161.3 |

## 19 VARIOS (19/07/2026)
Importe: 1657.2

**19.01** Ud TAQUILLAS (19/07/2026)
6 Ud × 276.2 = 1657.20
Ud. Instalacion de de taquillas DRY 4/p 180x30x50 p/moneda. Blanco con zócalo taquillas en compacto 10 mm. Negro. Numeración taquillas cierre moneda y candado, llave maestra, cierre con resbalón y moneda.
Nota: El suministro lo llevara a cabo un proovedor externo.

| Medición | Uds. | Parcial |
|---|---|---|
| MODULO DE TAQUILLA 4/P 180X30X50 p7MONEDA | 6 | 6.000 |
| Total |  | 6 |

## 20 GESTIÓN DE RESIDUOS (19/07/2026)
Importe: 1490

**20.01** Ud. GESTION DE RESIDUOS (19/07/2026)
1 Ud. × 1490 = 1490.00
Ud. Valoración del coste previsto de la gestión correcta de los residuos de construcción y demolición en obra.

## 21 SEGURIDAD Y SALUD (19/07/2026)
Importe: 780

**21.01** Ud SEGURIDAD Y SALUD DURANTE EJECUCION (19/07/2026)
1 Ud × 780 = 780.00
Ud. Medidas preventivas para evitar riesgos y para garantizar la seguridad del personal y colectiva de los operarios adscritos a la obra y a terceros. Todo ello en base al Estudio de Seguridad y Salud redactado por la Dirección Facultativa y de las instrucciones dictadas por el Coordinador de Seguridad y Salud y de las manifestadas en los Planes de Seguridad y Salud, incluyendo la presentación de éstos, así como su comunicación a los Organismos pertinentes de la Administración.

## Precios auxiliares

**E02ZA080** m3 EXCAVACIÓN ZANJA SANEAMIENTO A MANO TERRENO DURO C/RELLENO Y API (14/02/2008)
Excavación en zanjas de saneamiento, en terrenos de consistencia dura por medios manuales, con extracción de tierras a los bordes, y con posterior relleno y apisonado de las tierras procedentes de la excavación. Incluida parte proporcional de medios auxiliares. Según CTE-DB-HS y NTE-ADZ.

| Código | Ud | Descripción | Rendimiento | Precio |
|---|---|---|---|---|
| O01OA070 | h. | Peón ordinario | 3.343 | 0 |
| M08RI010 | h | Pisón compactador 70 kg (maquinaria; 02/01/2016) | 0.764 | 0 |

Claves: manual, medio, auxiliar, tierra, consistencia, duro, terreno, mano, saneamiento, zanja, excavación, extracción, relleno, apisonado

## Recursos

**SLTF41a_1** M2 Manta lana vidrio+papel Kraft e=50 mm
Manta de lana de vidrio de 80 mm. de espesor revestida por una de sus caras por un recubrimiento de papel Kraft como barrera de vapor, para aislamiento térmico de cubiertas, forjados, falsos techos, etc. Suministrado en rollos de 10.00x0.60-1.20 m.

**PPLA161310-1** m² Panel Placa yeso laminado +EPS
Placa de yeso laminado formada por un alma de yeso 100% natural íntimamente ligada a dos láminas de celulosa. Esta placa, por sus características, está catalogada como tipo A según la norma EN-520:2004 +A1 2009, es decir, es una placa de yeso laminado en una de cuyas caras se puede aplicar un enlucido a base de yeso apropiado o un acabado decorativo. Se identifica por su color frontal gris claro. Se caracteriza por tener un espesor nominal de 15 mm, por poseer un ancho nominal de 1200 mm y una longitud nominal de 3000 mm. Esta placa tiene sus bordes longitudinales recubiertos de cartón y configurados como Bordes Afinados (BA).

**M06CM010** h Compresor portátil diesel media presión 2 m3/min 7 bar
Claves: diesel, compresor, medio, portátil, presión

**M06MI010** h Martillo manual picador neumático 9 kg
Claves: manual, picar, martillo, neumático

**P02THE020** m Tubo HM junta elástica 90 kN/m2 D=300 mm
Claves: tubo, junta, elástico

**P01HM020** m3 Hormigón HM-20/P/40/I central
Claves: hormigón, central

**P17VC020** m Tubo PVC serie B junta pegada 40 mm
Claves: tubo, PVC, junta

**P17VPC020** u Codo M-H 87º PVC serie B junta pegada 40 mm
Claves: junta, PVC, codo

**P17VPM020** u Manguito H-H PVC serie B junta pegada 40 mm
Claves: PVC, manguito, junta

**P17VC060** m Tubo PVC serie B junta pegada 110 mm
Claves: PVC, tubo, junta

**P17VPC060** u Codo M-H 87º PVC serie B junta pegada 110 mm
Claves: PVC, codo, junta

**P17VPM060** u Manguito H-H PVC serie B junta pegada 110 mm
Claves: manguito, PVC, junta

**P17VPA040** u Abrazadera tubo PVC 110 mm
Claves: PVC, abrazadera, tubo

**M08RI010** h Pisón compactador 70 kg
Claves: pisón, compacto
